# Segellat de pas de cables de petites o mitjanes dimensions, amb massilla intumescent

- Propietat de l'arxiu: CYPE Ingenieros S.A.
- Format: FIEBDC-3/2016
- Programa: Generador de preus de la construcció. CYPE Ingenieros, S.A.
- Data: 11/03/2024
- Divisa: EUR
- Costos indirectes: 3 %
- IVA: 21 %

## I Instal·lacions

### IO Contra incendis

#### IOJ Protecció passiva contra incendis: instal·lacions

**IOJ040** U Segellat de pas de cables de petites o mitjanes dimensions, amb massilla intumescent.
Segellat de pas de cables amb aïllament, de diàmetre exterior menor o igual de 21 mm, a través d'una obertura de 100 cm², en mur de 15 cm d'espessor, per a protecció passiva contra incendis i garantir la resistència al foc EI 120, amb nòduls de llana de roca, de 45 kg/m³ de densitat com a material de reomplert, recobert per ambdues cares amb una capa de 25 mm d'espessor de massilla intumescent, color gris antracita.
Inclou: Neteja i preparació del parament. Inserció del material de reomplert. Aplicació del segellador. Allisat amb espàtula. Neteja final.
Criteri d'amidament de projecte: Nombre d'unitats previstes, segons documentació gràfica de Projecte.
Criteri de mesura d'obra: Es mesurarà el nombre d'unitats realment executades segons especificacions de Projecte.

| Codi | Ut | Descripció | Rendiment | Preu | Import |
|---|---|---|---|---|---|
| mt16lra011a | kg | Nòduls de llana de roca, de 45 kg/m³ de densitat, per a reompliment de clivelles i junts. (material) | 0.045 | 2.42 | 0.109 |
| mt41phi040a | U | Cartutx de 310 ml de massilla intumescent, color gris antracita, per a segellat de junts i obertures. (material) | 1.611 | 21.24 | 34.218 |
| mo113 | h | Peó ordinari construcció. (mà d'obra) | 0.36 | 23.81 | 8.572 |
| % | % | Costos directes complementaris | 2 % | 42.899 | 0.858 |
|  |  | Costos directes |  |  | 43.757 |

Residus:
- col·locació: mt16lra011a Nòduls de llana de roca, de 45 kg/m³ de densitat, per a reompliment de clivelles i junts; factor de residu 0.03
- col·locació: mt41phi040a Cartutx de 310 ml de massilla intumescent, color gris antracita, per a segellat de junts i obertures; factor de residu 0.0275

## Recursos

**mt16lra011a** kg Nòduls de llana de roca, de 45 kg/m³ de densitat, per a reompliment de clivelles i junts
Dades tècniques: Cost energètic 57.790 MJ; Emissió de CO2 1.500 kg; Codi LER 17 06 04; Massa de l'element 1 kg; Volum 0.001667 m3

**mt41phi040a** U Cartutx de 310 ml de massilla intumescent, color gris antracita, per a segellat de junts i obertures
Dades tècniques: Cost energètic 46.874 MJ; Emissió de CO2 2.038 kg; Codi LER 17 09 04; Massa de l'element 0.496 kg; Volum 0.000331 m3
Residus:
- embalatge: re170203 Plàstic. (component de residu); rendiment 0.2 kg; Codi LER 17 02 03; Massa de l'element 1 kg; Volum 0.001667 m3
