# Parallamps amb dispositiu d'encebament "PDC"

- Propietat de l'arxiu: CYPE Ingenieros S.A.
- Format: FIEBDC-3/2016
- Programa: Generador de preus de la construcció. CYPE Ingenieros, S.A.
- Data: 11/03/2024
- Divisa: EUR
- Costos indirectes: 3 %
- IVA: 21 %

## I Instal·lacions

### IP Protecció enfront el llamp

#### IPE Sistemes externs

**IPE030** U Parallamps amb dispositiu d'encebament "PDC".
Sistema extern de protecció enfront el llamp, format per parallamps amb dispositiu d'encebament tipus "PDC", avanç de 15 µs i radi de protecció de 32 m per a un nivell de protecció 1 segons DB SUA Seguretat d'utilització i accessibilitat (CTE), col·locat en coberta sobre màstil d'acer galvanitzat en calent, de 1 1/2" de diàmetre i 6 m de longitud. Inclús suports, peces especials, platina conductora de coure estanyat, vies d'espurnes, comptador dels impactes de llamp rebuts, tub de protecció de la baixada i presa de terra amb platina conductora de coure estanyat.
Inclou: Replanteig. Col·locació del màstil. Execució de la connexió a terra. Muntatge, connexionat i comprovació del seu correcte funcionament. Realització de proves de servei.
Criteri d'amidament de projecte: Nombre d'unitats previstes, segons documentació gràfica de Projecte.
Criteri de mesura d'obra: Es mesurarà el nombre d'unitats realment executades segons especificacions de Projecte.

| Codi | Ut | Descripció | Rendiment | Preu | Import |
|---|---|---|---|---|---|
| mt41pea010bia | U | Parallamps tipus "PDC" amb dispositiu d'encebament de polsat elèctric, avanç en l'encebat de 15 µs i radi de protecció de 32 m per a un nivell de protecció 1 segons DB SUA Seguretat d'utilització i accessibilitat (CTE), de 1 m d'altura, segons UNE 21186. (material) | 1 | 1620.46 | 1620.460 |
| mt41paa010a | U | Peça d'adaptació capçal-màstil i acoblament capçal-màstil-conductor, de llautó, per a màstil de 1 1/2" i baixant interior amb cable de coure de 8 a 10 mm de diàmetre o platina conductora de coure estanyat de 30x2 mm. (material) | 1 | 73.57 | 73.570 |
| mt41paa020a | U | Màstil d'acer galvanitzat en calent, de 1 1/2" de diàmetre i 6 m de longitud, per a fixació a mur o estructura. (material) | 1 | 257.48 | 257.480 |
| mt41paa040a | U | Trípode d'ancoratge per a màstil, amb placa base de 500x500x10 mm, d'acer galvanitzat en calent, de 1 m de longitud, per a fixar amb cargols a coberta. (material) | 1 | 464.4 | 464.400 |
| mt41pca010a | m | Platina conductora de coure estanyat, nua, de 30x2 mm. (material) | 59.5 | 53.69 | 3194.555 |
| mt41paa056a | U | Suport piramidal per a conductor de 8 mm de diàmetre o platina conductora d'entre 30x2 mm i 30x3,5 mm de secció, per a fixació de la grapa a superfícies horitzontals. (material) | 16 | 10.19 | 163.040 |
| mt41paa050a | U | Grapa d'acer inoxidable, per a fixació de platina conductora d'entre 30x2 mm i 30x3,5 mm de secció a paret. (material) | 20 | 23 | 460.000 |
| mt41paa070a | U | Via d'espurnes, per a màstil d'antena i connexió a platina de coure estanyat. (material) | 1 | 270.73 | 270.730 |
| mt41paa080a | U | Via d'espurnes, per a unió de preses de terra. (material) | 1 | 252.1 | 252.100 |
| mt41paa053a | U | Maneguet de llautó de 55x55 mm amb placa intermèdia, per a unió múltiple de cables de coure de 8 a 10 mm de diàmetre i platines conductores de coure estanyat de 30x2 mm. (material) | 2 | 30.46 | 60.920 |
| mt41paa060a | U | Comptador mecànic dels impactes de llamp rebuts pel sistema de protecció. (material) | 1 | 492.01 | 492.010 |
| mt41paa052a | U | Maneguet seccionador de llautó, de 70x50x15 mm, amb sistema de frontissa, per a unió de platines conductores d'entre 30x2 mm i 30x3,5 mm de secció. (material) | 1 | 39.33 | 39.330 |
| mt41pca020a | U | Tub d'acer galvanitzat, de 2 m de longitud, per a la protecció de la baixada de la platina conductora. (material) | 1 | 53.44 | 53.440 |
| mt35ata010a | U | Pericó de polipropilè per a connexió a terra, de 250x250x250 mm, amb tapa de registre. (material) | 3 | 123.56 | 370.680 |
| mt35ata020a | U | Pont per a comprovació de connexió de terra de l'instal·lació elèctrica. (material) | 2 | 93.68 | 187.360 |
| mt35ate020a | U | Elèctrode per a xarxa de connexió a terra couratge amb 254 µm, fabricat en acer, de 14,3 mm de diàmetre i 2 m de longitud. (material) | 2 | 47.04 | 94.080 |
| mt41paa140a | U | Peça de llautó, per a unió d'elèctrode de presa de terra a cable de coure de 8 a 10 mm de diàmetre o platina conductora de coure estanyat de 30x2 mm. (material) | 2 | 19.92 | 39.840 |
| mt35ate010a | U | Elèctrode dinàmic per a xarxa de connexió a terra, de 28 mm de diàmetre i 2,5 m de longitud, de llarga durada, amb efecte condensador. (material) | 1 | 352.65 | 352.650 |
| mt35ata030a | U | Pot de 5 kg de gel concentrat, ecològic i no corrosiu, per a la preparació de 20 litres de millorant de la conductivitat de postes a terra. (material) | 2 | 93.55 | 187.100 |
| mo007 | h | Oficial 1ª instal·lador de parallamps. (mà d'obra) | 23.858 | 29.34 | 699.994 |
| mo106 | h | Ajudant instal·lador de parallamps. (mà d'obra) | 23.858 | 25.25 | 602.415 |
| % | % | Costos directes complementaris | 2 % | 9936.154 | 198.723 |
|  |  | Costos directes |  |  | 10134.877 |

Residus:
- col·locació: mt41pca010a Platina conductora de coure estanyat, nua, de 30x2 mm; factor de residu 0.024
- col·locació: mt41pca020a Tub d'acer galvanitzat, de 2 m de longitud, per a la protecció de la baixada de la platina conductora; factor de residu 0.0053

## Recursos

**mt41paa010a** U Peça d'adaptació capçal-màstil i acoblament capçal-màstil-conductor
Dades tècniques: Cost energètic 105.459 MJ; Emissió de CO2 7.141 kg
Residus:
- embalatge: re150101 Envasos de paper i cartró. (component de residu); rendiment 0.072 kg; Codi LER 15 01 01; Massa de l'element 1 kg; Volum 0.001333 m3

**mt41paa020a** U Màstil d'acer galvanitzat en calent, de 1 1/2" de diàmetre i 6 m de longitud, per a fixació a mur o estructura
Dades tècniques: Cost energètic 503.286 MJ; Emissió de CO2 51.018 kg
Residus:
- embalatge: re150101 Envasos de paper i cartró; rendiment 0.18 kg
- embalatge: re170203 Plàstic. (component de residu); rendiment 0.09 kg; Codi LER 17 02 03; Massa de l'element 1 kg; Volum 0.001667 m3

**mt41pca010a** m Platina conductora de coure estanyat, nua, de 30x2 mm
Dades tècniques: Cost energètic 20.458 MJ; Emissió de CO2 0.418 kg; Codi LER 17 04 01; Massa de l'element 0.534 kg; Volum 0.000356 m3
Residus:
- embalatge: re170203 Plàstic; rendiment 0.008 kg

**mt41paa060a** U Comptador mecànic dels impactes de llamp rebuts pel sistema de protecció
Dades tècniques: Cost energètic 32.512 MJ; Emissió de CO2 2.808 kg
Residus:
- embalatge: re150101 Envasos de paper i cartró; rendiment 0.086 kg

**mt41paa052a** U Maneguet seccionador de llautó
Dades tècniques: Cost energètic 52.749 MJ; Emissió de CO2 3.601 kg
Residus:
- embalatge: re150101 Envasos de paper i cartró; rendiment 0.072 kg

**mt41pca020a** U Tub d'acer galvanitzat, de 2 m de longitud, per a la protecció de la baixada de la platina conductora
Dades tècniques: Cost energètic 263.911 MJ; Emissió de CO2 26.714 kg; Codi LER 17 04 05; Massa de l'element 10.36 kg; Volum 0.004933 m3
Residus:
- embalatge: re170203 Plàstic; rendiment 0.04 kg

**mt35ata010a** U Pericó de polipropilè per a connexió a terra, de 250x250x250 mm, amb tapa de registre
Dades tècniques: Cost energètic 130.607 MJ; Emissió de CO2 4.152 kg
Residus:
- embalatge: re150101 Envasos de paper i cartró; rendiment 0.075 kg

**mt35ata020a** U Pont per a comprovació de connexió de terra de l'instal·lació elèctrica
Dades tècniques: Cost energètic 113.365 MJ; Emissió de CO2 7.672 kg
Residus:
- embalatge: re150101 Envasos de paper i cartró; rendiment 0.072 kg

**mt35ate020a** U Elèctrode per a xarxa de connexió a terra couratge amb 254 µm
Dades tècniques: Cost energètic 24.614 MJ; Emissió de CO2 1.336 kg
Residus:
- embalatge: re150101 Envasos de paper i cartró; rendiment 0.072 kg

**mt35ate010a** U Elèctrode dinàmic per a xarxa de connexió a terra
Dades tècniques: Cost energètic 118.006 MJ; Emissió de CO2 6.193 kg
Residus:
- embalatge: re150101 Envasos de paper i cartró; rendiment 0.086 kg
