# Canaló vist de peces ceràmiques

- Propietat de l'arxiu: CYPE Ingenieros S.A.
- Format: FIEBDC-3/2016
- Programa: Generador de preus de la construcció. CYPE Ingenieros, S.A.
- Data: 11/03/2024
- Divisa: EUR
- Costos indirectes: 3 %
- IVA: 21 %

## I Instal·lacions

### IS Evacuació d'aigües

#### ISC Canalons

**ISC015** m Canaló vist de peces ceràmiques.
Canaló en T de fang cuit, per a recollida d'aigües, format per peces fixades amb morter de ciment, industrial, M-7,5, amb una pendent mínima del 0,5%. Inclús peces especials, acabaments finals i peces de connexió a baixants.
Inclou: Replanteig del recorregut del canaló. Muntatge, connexionat i comprovació del seu correcte funcionament.
Criteri d'amidament de projecte: Longitud mesurada segons documentació gràfica de Projecte.
Criteri de mesura d'obra: Es mesurarà la longitud realment executada segons especificacions de Projecte.

| Codi | Ut | Descripció | Rendiment | Preu | Import |
|---|---|---|---|---|---|
| mt36cba010a | U | Canaló en T de fang cuit, circular, de 25 cm de longitud. (material) | 6 | 3.84 | 23.040 |
| mt36cba011a | U | Canaló en T de fang cuit amb tapa, circular, de 25 cm de longitud. (material) | 5.5 | 4.08 | 22.440 |
| mt36cba012a | U | Peça de connexió de canaló en T de fang cuit, circular, a baixant, de 25 cm de longitud. (material) | 0.2 | 10.27 | 2.054 |
| mt08aaa010a | m³ | Aigua. (material) | 0.007 | 1.5 | 0.011 |
| mt09mif010da | t | Morter industrial per a obra de paleta, de ciment, color gris, categoria M-7,5 (resistència a compressió 7,5 N/mm²), subministrat en sacs, segons UNE-EN 998-2. (material) | 0.038 | 56.97 | 2.165 |
| mo008 | h | Oficial 1ª lampista. (mà d'obra) | 1.439 | 29.34 | 42.220 |
| mo107 | h | Ajudant lampista. (mà d'obra) | 1.559 | 25.25 | 39.365 |
| % | % | Costos directes complementaris | 2 % | 131.295 | 2.626 |
|  |  | Costos directes |  |  | 133.921 |

Residus:
- col·locació: mt09mif010da; factor de residu 0.0189

## Recursos

**mt08aaa010a** m³ Aigua
Dades tècniques: Cost energètic 60.000 MJ; Emissió de CO2 30.000 kg

**mt09mif010da** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3
