# Aspirador híbrid

- Propietat de l'arxiu: CYPE Ingenieros S.A.
- Format: FIEBDC-3/2016
- Programa: Generador de preus de la construcció. CYPE Ingenieros, S.A.
- Data: 28/10/2025
- Divisa: EUR
- Costos indirectes: 3 %
- IVA: 21 %

## I Instal·lacions

### IV Ventilació

#### IVH Ventilació híbrida

**IVH030** U Aspirador híbrid.
Extractor estàtic mecànic, de 153 mm de diàmetre i 415 mm d'altura, de 250 m³/h de cabal màxim, 137 W de potència màxima amb motor d'alimentació monofàsica (230V/50Hz) i 900 r.p.m. de velocitat màxima; instal·lació en l'extrem exterior del conducte d'extracció (boca d'expulsió), en habitatge unifamiliar. Inclús material de fixació.
Inclou: Replanteig. Col·locació i fixació. Connexionat i comprovació del seu correcte funcionament.
Criteri d'amidament de projecte: Nombre d'unitats previstes, segons documentació gràfica de Projecte.
Criteri de mesura d'obra: Es mesurarà el nombre d'unitats realment executades segons especificacions de Projecte.

| Codi | Ut | Descripció | Rendiment | Preu | Import |
|---|---|---|---|---|---|
| mt42svi020a | U | Extractor estàtic mecànic, de 153 mm de diàmetre i 415 mm d'altura, de 250 m³/h de cabal màxim, 137 W de potència màxima amb motor d'alimentació monofàsica (230V/50Hz) i 900 r.p.m. de velocitat màxima. (material) | 1 | 826.34 | 826.340 |
| mt42sva300 | U | Material de fixació per conductes de ventilació. (material) | 1 | 2.73 | 2.730 |
| mo011 | h | Oficial 1ª muntador. (mà d'obra) | 0.24 | 30.63 | 7.351 |
| mo080 | h | Ajudant muntador. (mà d'obra) | 0.24 | 26.39 | 6.334 |
| % | % | Costos directes complementaris | 2 % | 842.755 | 16.855 |
|  |  | Costos directes |  |  | 859.610 |

## Recursos

**mt42svi020a** U Extractor estàtic mecànic
Dades tècniques: Cost energètic 78.181 MJ; Emissió de CO2 4.475 kg
Residus:
- embalatge: re150101 Envasos de paper i cartró. (component de residu); rendiment 1.576 kg; Codi LER 15 01 01; Massa de l'element 1 kg; Volum 0.001333 m3
