# Barret

- Propietat de l'arxiu: CYPE Ingenieros S.A.
- Format: FIEBDC-3/2016
- Programa: Generador de preus de la construcció. CYPE Ingenieros, S.A.
- Data: 13/06/2024
- Divisa: EUR
- Costos indirectes: 3 %
- IVA: 21 %

## I Instal·lacions

### IV Ventilació

#### IVM Ventilació mecànica

**IVM060** U Barret.
Barret contra la pluja de xapa galvanitzada, per a conducte de sortida de 150 mm de diàmetre exterior en coberta inclinada amb cobertura de pissarra, acabat llis, amb malla de protecció contra l'entrada de fulles i ocells, valona de plom i coll de connexió a conducte.
Inclou: Replanteig. Col·locació.
Criteri d'amidament de projecte: Nombre d'unitats previstes, segons documentació gràfica de Projecte.
Criteri de mesura d'obra: Es mesurarà el nombre d'unitats realment executades segons especificacions de Projecte.

| Codi | Ut | Descripció | Rendiment | Preu | Import |
|---|---|---|---|---|---|
| mt42svs270cm | U | Barret contra la pluja de xapa galvanitzada, per a conducte de sortida de 150 mm de diàmetre exterior en coberta inclinada amb cobertura de pissarra, acabat llis, amb malla de protecció contra l'entrada de fulles i ocells, valona de plom i coll de connexió a conducte. (material) | 1 | 125.46 | 125.460 |
| mo020 | h | Oficial 1ª construcció. (mà d'obra) | 0.186 | 28.42 | 5.286 |
| mo112 | h | Peó especialitzat construcció. (mà d'obra) | 0.093 | 24.59 | 2.287 |
| % | % | Costos directes complementaris | 2 % | 133.033 | 2.661 |
|  |  | Costos directes |  |  | 135.694 |

## Recursos

**mt42svs270cm** U Barret contra la pluja de xapa galvanitzada
Dades tècniques: Cost energètic 201.513 MJ; Emissió de CO2 21.602 kg
Residus:
- embalatge: re150101 Envasos de paper i cartró. (component de residu); rendiment 1.32 kg; Codi LER 15 01 01; Massa de l'element 1 kg; Volum 0.001333 m3
