# Silenciador per a conducte

- Propietat de l'arxiu: CYPE Ingenieros S.A.
- Format: FIEBDC-3/2016
- Programa: Generador de preus de la construcció. CYPE Ingenieros, S.A.
- Data: 11/03/2024
- Divisa: EUR
- Costos indirectes: 3 %
- IVA: 21 %

## I Instal·lacions

### IV Ventilació

#### IVM Ventilació mecànica

**IVM085** U Silenciador per a conducte.
Silenciador cilíndric de xapa d'acer galvanitzat, de diàmetre nominal 100 mm i 500 mm de longitud, amb material absorbent de llana de roca no combustible segons DIN 4102 A2, sota xapa perforada interior (amb vel de seda de vidre) de 50 mm d'espessor. Inclús accessoris de muntatge i elements de fixació.
Inclou: Replanteig. Col·locació i fixació. Comprovació del seu correcte funcionament.
Criteri d'amidament de projecte: Nombre d'unitats previstes, segons documentació gràfica de Projecte.
Criteri de mesura d'obra: Es mesurarà el nombre d'unitats realment executades segons especificacions de Projecte.

| Codi | Ut | Descripció | Rendiment | Preu | Import |
|---|---|---|---|---|---|
| mt42trx430aad | U | Silenciador cilíndric de xapa d'acer galvanitzat, de diàmetre nominal 100 mm i 500 mm de longitud, amb material absorbent de llana de roca no combustible segons DIN 4102 A2, sota xapa perforada interior (amb vel de seda de vidre) de 50 mm d'espessor. (material) | 1 | 202.02 | 202.020 |
| mo005 | h | Oficial 1ª instal·lador de climatització. (mà d'obra) | 0.243 | 29.34 | 7.130 |
| mo104 | h | Ajudant instal·lador de climatització. (mà d'obra) | 0.243 | 25.25 | 6.136 |
| % | % | Costos directes complementaris | 2 % | 215.286 | 4.306 |
|  |  | Costos directes |  |  | 219.592 |

## Recursos

**mt42trx430aad** U Silenciador cilíndric de xapa d'acer galvanitzat
Dades tècniques: Cost energètic 183.351 MJ; Emissió de CO2 11.796 kg
Residus:
- embalatge: re150101 Envasos de paper i cartró. (component de residu); rendiment 0.18 kg; Codi LER 15 01 01; Massa de l'element 1 kg; Volum 0.001333 m3
- embalatge: re170203 Plàstic. (component de residu); rendiment 0.09 kg; Codi LER 17 02 03; Massa de l'element 1 kg; Volum 0.001667 m3
