# Reixeta motoritzada

- Propietat de l'arxiu: CYPE Ingenieros S.A.
- Format: FIEBDC-3/2016
- Programa: Generador de preus de la construcció. CYPE Ingenieros, S.A.
- Data: 25/01/2025
- Divisa: EUR
- Costos indirectes: 3 %
- IVA: 21 %

## I Instal·lacions

### IV Ventilació

#### IVM Ventilació mecànica

**IVM095** U Reixeta motoritzada.
Reixeta motoritzada d'alumini extrudit, fixació amb clips, formada per una fila de lamel·les horitzontals controlades automàticament pel conjunt biela-motor en funció del cicle estiu/hivern seleccionat en el termòstat, de 150x100 mm, anoditzat color plata, motorització amb alimentació a 12 Vcc per cable. Instal·lació en paret. Inclús marc de muntatge i elements de fixació.
Inclou: Replanteig. Col·locació i fixació. Connexionat.
Criteri d'amidament de projecte: Nombre d'unitats previstes, segons documentació gràfica de Projecte.
Criteri de mesura d'obra: Es mesurarà el nombre d'unitats realment executades segons especificacions de Projecte.

| Codi | Ut | Descripció | Rendiment | Preu | Import |
|---|---|---|---|---|---|
| mt42cva030aa | U | Reixeta motoritzada d'alumini extrudit, fixació amb clips, formada per una fila de lamel·les horitzontals controlades automàticament pel conjunt biela-motor en funció del cicle estiu/hivern seleccionat en el termòstat, de 150x100 mm, anoditzat color plata, motorització amb alimentació a 12 Vcc per cable, amb elements de fixació. (material) | 1 | 65.35 | 65.350 |
| mt42cva031a | U | Marc de muntatge per a reixeta, de xapa galvanitzada, de 150x100 mm. (material) | 1 | 1 | 1.000 |
| mo005 | h | Oficial 1ª instal·lador de climatització. (mà d'obra) | 0.33 | 30.63 | 10.108 |
| mo104 | h | Ajudant instal·lador de climatització. (mà d'obra) | 0.264 | 26.36 | 6.959 |
| % | % | Costos directes complementaris | 2 % | 83.417 | 1.668 |
|  |  | Costos directes |  |  | 85.085 |

## Recursos

**mt42cva030aa** U Reixeta motoritzada d'alumini extrudit
Dades tècniques: Cost energètic 16.153 MJ; Emissió de CO2 1.143 kg
Residus:
- embalatge: re150101 Envasos de paper i cartró. (component de residu); rendiment 0.072 kg; Codi LER 15 01 01; Massa de l'element 1 kg; Volum 0.001333 m3
