# Reixeta de ventilació de lamel·les fixes d'alumini

- Propietat de l'arxiu: CYPE Ingenieros S.A.
- Format: FIEBDC-3/2016
- Programa: Generador de preus de la construcció. CYPE Ingenieros, S.A.
- Data: 11/03/2024
- Divisa: EUR
- Costos indirectes: 3 %
- IVA: 21 %

## I Instal·lacions

### IV Ventilació

#### IVN Ventilació natural

**IVN110** m² Reixeta de ventilació de lamel·les fixes d'alumini.
Reixeta de ventilació de lamel·les fixes d'alumini lacat color blanc amb 60 micres de gruix mínim de pel·lícula seca. Inclús cargols.
Inclou: Marcat dels punts de fixació. Col·locació i fixació.
Criteri d'amidament de projecte: Superfície del buit a tancar, mesurada segons documentació gràfica de Projecte.
Criteri de mesura d'obra: Es mesurarà, amb les dimensions del buit, la superfície realment executada segons especificacions de Projecte.

| Codi | Ut | Descripció | Rendiment | Preu | Import |
|---|---|---|---|---|---|
| mt25pce020c | m² | Gelosia de lamel·les fixes d'alumini lacat color blanc. (material) | 1.02 | 35.36 | 36.067 |
| mt23ppb011 | U | Cargol d'acer 19/22 mm. (material) | 4 | 0.03 | 0.120 |
| mo018 | h | Oficial 1ª serraller. (mà d'obra) | 0.06 | 28.86 | 1.732 |
| mo059 | h | Ajudant serraller. (mà d'obra) | 0.12 | 25.36 | 3.043 |
| % | % | Costos directes complementaris | 2 % | 40.962 | 0.819 |
|  |  | Costos directes |  |  | 41.781 |

Residus:
- col·locació: mt25pce020c Gelosia de lamel·les fixes d'alumini lacat color blanc; factor de residu 0.024
- col·locació: mt23ppb011 Cargol d'acer 19/22 mm; factor de residu 0.005

## Recursos

**mt25pce020c** m² Gelosia de lamel·les fixes d'alumini lacat color blanc
Dades tècniques: Cost energètic 1098.131 MJ; Emissió de CO2 78.506 kg; Codi LER 17 04 02; Massa de l'element 10 kg; Volum 0.006667 m3
Residus:
- embalatge: re170203 Plàstic. (component de residu); rendiment 0.022 kg; Codi LER 17 02 03; Massa de l'element 1 kg; Volum 0.001667 m3

**mt23ppb011** U Cargol d'acer 19/22 mm
Dades tècniques: Cost energètic 0.042 MJ; Emissió de CO2 0.003 kg; Codi LER 17 04 05; Massa de l'element 0.0042 kg; Volum 0.000002 m3
Residus:
- embalatge: re150101 Envasos de paper i cartró. (component de residu); rendiment 0.001 kg; Codi LER 15 01 01; Massa de l'element 1 kg; Volum 0.001333 m3
