# Conducte de ventilació de peces prefabricades de formigó

- Propietat de l'arxiu: CYPE Ingenieros S.A.
- Format: FIEBDC-3/2016
- Programa: Generador de preus de la construcció. CYPE Ingenieros, S.A.
- Data: 11/03/2024
- Divisa: EUR
- Costos indirectes: 3 %
- IVA: 21 %

## I Instal·lacions

### IV Ventilació

#### IVV Conductes d'admissió i extracció per a ventilació

**IVV010** m Conducte de ventilació de peces prefabricades de formigó.
Execució de conducte de ventilació, format per peces simples de formigó, de 24x36x30 cm, rebudes amb morter de ciment, industrial, M-5. Fins i tot peces de registre, de desviació i especials.
Inclou: Replanteig. Col·locació i aplomat de mires de referència. Col·locació de les peces, rebudes amb morter. Repàs de juntes.
Criteri d'amidament de projecte: Longitud mesurada des de l'arrencada del conducte fins la part inferior de l'aspirador, segons documentació gràfica de Projecte.
Criteri de mesura d'obra: Es mesurarà des de l'arrencada del conducte fins la part inferior de l'aspirador, la longitud realment executada segons especificacions de Projecte.

| Codi | Ut | Descripció | Rendiment | Preu | Import |
|---|---|---|---|---|---|
| mt08aaa010a | m³ | Aigua. (material) | 0.006 | 1.5 | 0.009 |
| mt09mif010ca | t | Morter industrial per a obra de paleta, de ciment, color gris, categoria M-5 (resistència a compressió 5 N/mm²), subministrat en sacs, segons UNE-EN 998-2. (material) | 0.019 | 53.48 | 1.016 |
| mt20chp010e | U | Peça simple de formigó, de 24x36x30 cm, per conducte de ventilació, segons UNE-EN 1858. (material) | 3.667 | 1.21 | 4.437 |
| mo020 | h | Oficial 1ª construcció. (mà d'obra) | 0.24 | 28.42 | 6.821 |
| mo113 | h | Peó ordinari construcció. (mà d'obra) | 0.3 | 23.81 | 7.143 |
| % | % | Costos directes complementaris | 2 % | 19.426 | 0.389 |
|  |  | Costos directes |  |  | 19.815 |

Residus:
- col·locació: mt09mif010ca; factor de residu 0.0189
- col·locació: mt20chp010e Peça simple de formigó, de 24x36x30 cm, per conducte de ventilació, segons UNE-EN 1858; factor de residu 0.021335

## Recursos

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt20chp010e** U Peça simple de formigó, de 24x36x30 cm, per conducte de ventilació, segons UNE-EN 1858
Dades tècniques: Cost energètic 19.464 MJ; Emissió de CO2 2.343 kg; Codi LER 17 01 01; Massa de l'element 18 kg; Volum 0.012 m3
Residus:
- embalatge: re170201 Fusta; rendiment 0.009 kg
- embalatge: re170203 Plàstic; rendiment 0.004 kg
