# Conducte semirígid de doble paret de xapa d'alumini amb aïllament

- Propietat de l'arxiu: CYPE Ingenieros S.A.
- Format: FIEBDC-3/2016
- Programa: Generador de preus de la construcció. CYPE Ingenieros, S.A.
- Data: 11/03/2024
- Divisa: EUR
- Costos indirectes: 3 %
- IVA: 21 %

## I Instal·lacions

### IV Ventilació

#### IVV Conductes d'admissió i extracció per a ventilació

**IVV250** m Conducte semirígid de doble paret de xapa d'alumini amb aïllament.
Conducte de ventilació, format per tub semirígid de doble paret amb aïllament, compost per paret interior de xapa perforada d'alumini de 125 mm de diàmetre, paret exterior de xapa d'alumini i aïllament entre parets mitjançant matalàs aïllant de llana de vidre, temperatura màxima de treball 300°C, subministrat en trams de 2 m. Inclús material auxiliar para muntatge i subjecció a l'obra, accessoris i peces especials.
Inclou: Replanteig del recorregut del conducte i de la situació dels elements de subjecció. Presentació de tubs, accessoris i peces especials. Fixació del material auxiliar per a muntatge i subjecció a l'obra. Muntatge, connexionat i comprovació del seu correcte funcionament. Realització de proves de servei.
Criteri d'amidament de projecte: Longitud mesurada segons documentació gràfica de Projecte.
Criteri de mesura d'obra: Es mesurarà la longitud realment executada segons especificacions de Projecte.

| Codi | Ut | Descripció | Rendiment | Preu | Import |
|---|---|---|---|---|---|
| mt42cai410a | U | Material auxiliar per a muntatge i subjecció a l'obra d'els conductes semirígids de doble paret de xapa d'alumini amb aïllament, de 125 mm de diàmetre interior. (material) | 1 | 0.86 | 0.860 |
| mt42cai010aac | m | Tub semirígid de doble paret amb aïllament, compost per paret interior de xapa perforada d'alumini de 125 mm de diàmetre, paret exterior de xapa d'alumini i aïllament entre parets mitjançant matalàs aïllant de llana de vidre, temperatura màxima de treball 300°C, subministrat en trams de 2 m, amb el preu incrementat el 10% en concepte d'accessoris i peces especials. (material) | 1 | 18.88 | 18.880 |
| mo011 | h | Oficial 1ª muntador. (mà d'obra) | 0.235 | 29.34 | 6.895 |
| mo080 | h | Ajudant muntador. (mà d'obra) | 0.117 | 25.28 | 2.958 |
| % | % | Costos directes complementaris | 2 % | 29.593 | 0.592 |
|  |  | Costos directes |  |  | 30.185 |
