# Conducte flexible de PVC

- Propietat de l'arxiu: CYPE Ingenieros S.A.
- Format: FIEBDC-3/2016
- Programa: Generador de preus de la construcció. CYPE Ingenieros, S.A.
- Data: 11/03/2024
- Divisa: EUR
- Costos indirectes: 3 %
- IVA: 21 %

## I Instal·lacions

### IV Ventilació

#### IVV Conductes d'admissió i extracció per a ventilació

**IVV298** m Conducte flexible de PVC.
Conducte de ventilació, format per tub flexible de PVC i cable d'acer en espiral, de 60 mm de diàmetre. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42sfv420a | U | Material auxiliar per a muntatge i subjecció a l'obra d'els conductes flexibles de PVC, de 60 mm de diàmetre. (material) | 1 | 0.12 | 0.120 |
| mt42sfv020ac | m | Tub flexible de PVC i cable d'acer en espiral, de 60 mm de diàmetre, amb el preu incrementat el 10% en concepte d'accessoris i peces especials. (material) | 1 | 2.71 | 2.710 |
| mo011 | h | Oficial 1ª muntador. (mà d'obra) | 0.084 | 29.34 | 2.465 |
| mo080 | h | Ajudant muntador. (mà d'obra) | 0.042 | 25.28 | 1.062 |
| % | % | Costos directes complementaris | 2 % | 6.357 | 0.127 |
|  |  | Costos directes |  |  | 6.484 |
