# Conducte flexible de doble paret, de PVC i polietilè, amb aïllament

- Propietat de l'arxiu: CYPE Ingenieros S.A.
- Format: FIEBDC-3/2016
- Programa: Generador de preus de la construcció. CYPE Ingenieros, S.A.
- Data: 11/03/2024
- Divisa: EUR
- Costos indirectes: 3 %
- IVA: 21 %

## I Instal·lacions

### IV Ventilació

#### IVV Conductes d'admissió i extracció per a ventilació

**IVV350** m Conducte flexible de doble paret, de PVC i polietilè, amb aïllament.
Conducte de ventilació, format per tub flexible de doble paret amb aïllament, compost per paret interior de PVC i cable d'acer en espiral de 125 mm de diàmetre, paret exterior de polietilè i aïllament entre parets mitjançant manta lleugera de llana de vidre de 25 mm d'espessor. Inclús material auxiliar para muntatge i subjecció a l'obra, accessoris i peces especials.
Inclou: Replanteig del recorregut del conducte i de la situació dels elements de subjecció. Presentació de tubs, accessoris i peces especials. Fixació del material auxiliar per a muntatge i subjecció a l'obra. Muntatge, connexionat i comprovació del seu correcte funcionament.
Criteri d'amidament de projecte: Longitud mesurada segons documentació gràfica de Projecte.
Criteri de mesura d'obra: Es mesurarà la longitud realment executada segons especificacions de Projecte.

| Codi | Ut | Descripció | Rendiment | Preu | Import |
|---|---|---|---|---|---|
| mt42sfc420d | U | Material auxiliar per a muntatge i subjecció a l'obra d'els conductes flexibles de doble paret de PVC i polietilè, amb aïllament, de 125 mm de diàmetre interior. (material) | 1 | 0.69 | 0.690 |
| mt42sfc020dc | m | Tub flexible de doble paret amb aïllament, compost per paret interior de PVC i cable d'acer en espiral de 125 mm de diàmetre, paret exterior de polietilè i aïllament entre parets mitjançant manta lleugera de llana de vidre de 25 mm d'espessor, amb el preu incrementat el 10% en concepte d'accessoris i peces especials. (material) | 1 | 15.22 | 15.220 |
| mo011 | h | Oficial 1ª muntador. (mà d'obra) | 0.21 | 29.34 | 6.161 |
| mo080 | h | Ajudant muntador. (mà d'obra) | 0.105 | 25.28 | 2.654 |
| % | % | Costos directes complementaris | 2 % | 24.725 | 0.495 |
|  |  | Costos directes |  |  | 25.220 |
