# Persiana enrotllable de lamel·les

- Propietat de l'arxiu: CYPE Ingenieros S.A.
- Format: FIEBDC-3/2016
- Programa: Generador de preus de la construcció. CYPE Ingenieros, S.A.
- Data: 06/06/2025
- Divisa: EUR
- Costos indirectes: 3 %
- IVA: 21 %

## L Fusteria, manyeria, vidres i proteccions solars

### LS Proteccions solars

#### LSP Persianes enrotllables

**LSP010** m² Persiana enrotllable de lamel·les.
Persiana enrotllable de lamel·les de PVC de 37 mm d'altura, color blanc, enfilades amb anelles de xapa o amb filferro d'acer galvanitzat, equipada amb eix, discos, càpsules i tots els seus accessoris, amb accionament automàtic mitjançant motor elèctric, en caixó de persiana ja realitzat.
Inclou: Introducció de la persiana per els perfils guia en tota la longitud d'aquests. Contragalze de l'eix del corró en els suports disposats a la caixa de persiana. Enrotllat de la persiana.
Criteri d'amidament de projecte: Superfície del buit a tancar, mesurada segons documentació gràfica de Projecte.
Criteri de mesura d'obra: Es mesurarà, amb les dimensions del buit, la superfície realment executada segons especificacions de Projecte.

| Codi | Ut | Descripció | Rendiment | Preu | Import |
|---|---|---|---|---|---|
| mt24per010a | m² | Persiana enrotllable de lamel·les de PVC de 37 mm d'altura, color blanc, equipada amb eix, discos, càpsules i tots els seus accessoris, segons UNE-EN 13659. (material) | 1.05 | 19.98 | 20.979 |
| mt24per005c | U | Kit de motor elèctric, amb accessoris i mecanismes per a accionament automàtic de persiana enrotllable. (material) | 1 | 100 | 100.000 |
| mo011 | h | Oficial 1ª muntador. (mà d'obra) | 0.144 | 30.63 | 4.411 |
| mo080 | h | Ajudant muntador. (mà d'obra) | 0.144 | 26.39 | 3.800 |
| mo003 | h | Oficial 1ª electricista. (mà d'obra) | 0.18 | 30.63 | 5.513 |
| % | % | Costos directes complementaris | 2 % | 134.703 | 2.694 |
|  |  | Costos directes |  |  | 137.397 |

## Recursos

**mt24per010a** m² Persiana enrotllable de lamel·les de PVC de 37 mm d'altura
Dades tècniques: Cost energètic 113.914 MJ; Emissió de CO2 8.741 kg
Residus:
- embalatge: re170203 Plàstic. (component de residu); rendiment 0.065 kg; Codi LER 17 02 03; Massa de l'element 1 kg; Volum 0.001667 m3
- embalatge: re170604 Materials d'aïllament diferents dels especificats en els codis 17 06 01 i 17 06 03. (component de residu); rendiment 0.013 kg; Codi LER 17 06 04; Massa de l'element 1 kg; Volum 0.001667 m3

**mt24per005c** U Kit de motor elèctric, amb accessoris i mecanismes per a accionament automàtic de persiana enrotllable
Dades tècniques: Cost energètic 73.239 MJ; Emissió de CO2 3.080 kg
Residus:
- embalatge: re150101 Envasos de paper i cartró. (component de residu); rendiment 0.072 kg; Codi LER 15 01 01; Massa de l'element 1 kg; Volum 0.001333 m3
