# Vidre tallafocs "CONTROL GLASS ACÚSTICO Y SOLAR"

- Propietat de l'arxiu: CYPE Ingenieros S.A.
- Format: FIEBDC-3/2016
- Programa: Generador de preus de la construcció. CYPE Ingenieros, S.A.
- Data: 06/06/2025
- Divisa: EUR
- Costos indirectes: 3 %
- IVA: 21 %

## L Fusteria, manyeria, vidres i proteccions solars

### LV Vidres

#### LVG Tallafocs

**LVG010** m² Vidre tallafocs "CONTROL GLASS ACÚSTICO Y SOLAR".
Vidre tallafocs Pyroguard Rapide "CONTROL GLASS ACÚSTICO Y SOLAR", 7 mm de gruix total, fixat sobre fusteria homologada. Inclús massilla intumescent amb propietats ignífugues, per closa de juntes.
Criteri de valoració econòmica: El preu no inclou la fusteria.
Inclou: Col·locació i fixació de les fulles de vidre. Segellat de junts. Senyalització de les fulles.
Criteri d'amidament de projecte: Superfície de fusteria a envidrar, segons documentació gràfica de Projecte, incloent en cada fulla vidriera les dimensions del bastidor.
Criteri de mesura d'obra: S'amidarà la superfície realment executada segons especificacions de Projecte, sumant, per a cadascuna de les peces, la superfície resultant d'arrodonir per excés cadascuna de les seves arestes a múltiples de 30 mm.

| Codi | Ut | Descripció | Rendiment | Preu | Import |
|---|---|---|---|---|---|
| mt21vcf010aga | m² | Vidre tallafocs Pyroguard Rapide "CONTROL GLASS ACÚSTICO Y SOLAR", 7 mm de gruix total; classificació de prestacions 2B2, segons UNE-EN 12600 i resistència al foc EW30, segons UNE-EN 13501-1. (material) | 1.006 | 313.6 | 315.482 |
| mt41phi040a | U | Cartutx de 310 ml de massilla intumescent, color gris antracita, per a segellat de junts i obertures. (material) | 0.3 | 27.86 | 8.358 |
| mt21vva021 | U | Material auxiliar per la col·locació de vidres. (material) | 1 | 1.26 | 1.260 |
| mo055 | h | Oficial 1ª vidrier. (mà d'obra) | 0.42 | 29.58 | 12.424 |
| mo110 | h | Ajudant vidrier. (mà d'obra) | 0.42 | 28.46 | 11.953 |
| % | % | Costos directes complementaris | 2 % | 349.477 | 6.990 |
|  |  | Costos directes |  |  | 356.467 |

Residus:
- col·locació: mt21vcf010aga; factor de residu 0.0055
- col·locació: mt41phi040a Cartutx de 310 ml de massilla intumescent, color gris antracita, per a segellat de junts i obertures; factor de residu 0.0275

## Recursos

**mt21vcf010aga** m² Vidre tallafocs Pyroguard Rapide "CONTROL GLASS ACÚSTICO Y SOLAR"
Dades tècniques: Cost energètic 211.146 MJ; Emissió de CO2 15.637 kg; Codi LER 17 02 02; Massa de l'element 15 kg; Volum 0.015 m3
Residus:
- embalatge: re170604 Materials d'aïllament diferents dels especificats en els codis 17 06 01 i 17 06 03. (component de residu); rendiment 0.016 kg; Codi LER 17 06 04; Massa de l'element 1 kg; Volum 0.001667 m3

**mt41phi040a** U Cartutx de 310 ml de massilla intumescent, color gris antracita, per a segellat de junts i obertures
Dades tècniques: Cost energètic 48.204 MJ; Emissió de CO2 2.093 kg; Codi LER 17 09 04; Massa de l'element 0.496 kg; Volum 0.000331 m3
Residus:
- embalatge: re170203 Plàstic. (component de residu); rendiment 0.2 kg; Codi LER 17 02 03; Massa de l'element 1 kg; Volum 0.001667 m3
