# Aïllament tèrmic de canonades, amb panells de poliestirè extrudit, sistema Schlüter-KERDI-BOARD "SCHLÜTER-SYSTEMS"

- Propietat de l'arxiu: CYPE Ingenieros S.A.
- Format: FIEBDC-3/2016
- Programa: Generador de preus de la construcció. CYPE Ingenieros, S.A.
- Data: 06/06/2025
- Divisa: EUR
- Costos indirectes: 3 %
- IVA: 21 %

## N Aïllaments e impermeabilitzacions

### NA Aïllaments tèrmics

#### NAA Canonades i baixants

**NAA100** m² Aïllament tèrmic de canonades, amb panells de poliestirè extrudit, sistema Schlüter-KERDI-BOARD "SCHLÜTER-SYSTEMS".
Aïllament tèrmic de canonades, sistema Schlüter-KERDI-BOARD "SCHLÜTER-SYSTEMS", format per panell impermeabilitzant de poliestirè extrudit, Schlüter-KERDI-BOARD "SCHLÜTER-SYSTEMS", de 2600 mm de longitud, 625 mm d'amplada i 5 mm de gruix, revestit per ambdues cares amb una capa de reforç especial sense ciment i un geotèxtil, resistència tèrmica 0,15 m²K/W, conductivitat tèrmica 0,035 W/(mK). Inclús massilla adhesiva elàstica monocomponent, Schlüter-KERDI-FIX "SCHLÜTER-SYSTEMS", per la closa de juntes.
Inclou: Replanteig i tall de l'aïllament. Col·locació de l'aïllament. Resolució de punts singulars. Segellat de juntes i unions.
Criteri d'amidament de projecte: Superfície mesurada segons documentació gràfica de Projecte.
Criteri de mesura d'obra: Es mesurarà la superfície realment executada segons especificacions de Projecte.

| Codi | Ut | Descripció | Rendiment | Preu | Import |
|---|---|---|---|---|---|
| mt15res070a | U | Cartutx de massilla adhesiva elàstica monocomponent, Schlüter-KERDI-FIX "SCHLÜTER-SYSTEMS", a base de polímers híbrids neutres (MS), de 290 ml, color gris o blanc i acabat brillant. (material) | 0.01 | 23.85 | 0.239 |
| mt15res400a | m² | Panell impermeabilitzant de poliestirè extrudit, Schlüter-KERDI-BOARD "SCHLÜTER-SYSTEMS", de 2600 mm de longitud, 625 mm d'amplada i 5 mm de gruix, revestit per ambdues cares amb una capa de reforç especial sense ciment i un geotèxtil, resistència tèrmica 0,15 m²K/W, conductivitat tèrmica 0,035 W/(mK). (material) | 1.05 | 40.99 | 43.040 |
| mo054 | h | Oficial 1ª muntador d'aïllaments. (mà d'obra) | 0.12 | 30.63 | 3.676 |
| mo101 | h | Ajudant muntador d'aïllaments. (mà d'obra) | 0.06 | 26.39 | 1.583 |
| % | % | Costos directes complementaris | 2 % | 48.538 | 0.971 |
|  |  | Costos directes |  |  | 49.509 |

Residus:
- col·locació: mt15res070a; factor de residu 0.03
- col·locació: mt15res400a; factor de residu 0.024

## Recursos

**mt15res070a** U Cartutx de massilla adhesiva elàstica monocomponent
Dades tècniques: Cost energètic 71.281 MJ; Emissió de CO2 3.482 kg; Codi LER 17 09 04; Massa de l'element 0.36 kg; Volum 0.00024 m3
Residus:
- embalatge: re170203 Plàstic. (component de residu); rendiment 0.2 kg; Codi LER 17 02 03; Massa de l'element 1 kg; Volum 0.001667 m3

**mt15res400a** m² Panell impermeabilitzant de poliestirè extrudit
Dades tècniques: Cost energètic 16.456 MJ; Emissió de CO2 0.579 kg; Codi LER 17 06 04; Massa de l'element 0.15 kg; Volum 0.00025 m3
Residus:
- embalatge: re170203 Plàstic; rendiment 0.034 kg
