# Aïllament tèrmic en cambres d'aire de falsos sostres continus, per insuflació des de la cara inferior

- Propietat de l'arxiu: CYPE Ingenieros S.A.
- Format: FIEBDC-3/2016
- Programa: Generador de preus de la construcció. CYPE Ingenieros, S.A.
- Data: 10/05/2022
- Divisa: EUR
- Costos indirectes: 3 %
- IVA: 21 %

## N Aïllaments e impermeabilitzacions

### NA Aïllaments tèrmics

#### NAE Injecció i insuflació

**NAE040** m² Aïllament tèrmic en cambres d'aire de falsos sostres continus, per insuflació des de la cara inferior.
Aïllament tèrmic en falsos sostres continus, omplint l'interior de la cambra d'aire de 40 mm de gruix mitjà, per insuflació, des de la cara inferior, de nòduls de llana mineral, segons UNE-EN 14064-1, no aptes com a suport nutritiu per al desenvolupament de fongs ni bacteris, densitat 50 kg/m³ i conductivitat tèrmica 0,035 W/(mK). Inclús panell de poliestirè expandit per a la resolució del perímetre.
Inclou: Inspecció endoscòpica de la cambra d'aire. Resolució del perímetre. Replanteig i realització de les perforacions en les plaques del fals sostre continu. Protecció dels elements de l'entorn que puguin veure's afectats durant els treballs d'insuflació. Insuflació de l'aïllament. Tapat dels trepants. Neteja final.
Criteri d'amidament de projecte: Superfície mesurada segons documentació gràfica de Projecte.
Criteri de mesura d'obra: Es mesurarà la superfície realment executada segons especificacions de Projecte.

| Codi | Ut | Descripció | Rendiment | Preu | Import |
|---|---|---|---|---|---|
| mt16lvi100e | kg | Nòduls de llana mineral, segons UNE-EN 14064-1, no aptes com a suport nutritiu per al desenvolupament de fongs ni bacteris, densitat 50 kg/m³ i conductivitat tèrmica 0,035 W/(mK), Euroclasse A1 de reacció al foc segons UNE-EN 13501-1, capacitat d'absorció d'aigua a curt termini <=1 kg/m², calor específic 800 J/kgK i factor de resistència a la difusió del vapor d'aigua 1; per a reblert de càmeres per insuflació. (material) | 2 | 2.86 | 5.720 |
| mt16pel010aagd | m² | Panell rígid de poliestirè expandit, segons UNE-EN 13163, de superfície llisa i mecanitzat lateral recte, de 40 mm d'espessor, resistència tèrmica 1,4 m²K/W, conductivitat tèrmica 0,029 W/(mK), Euroclasse E de reacció al foc segons UNE-EN 13501-1, amb codi de designació EPS-EN 13163-L3-W3-T2-S5-P10-BS250-TR200-DS(N)2-CS(10)150. (material) | 0.5 | 5.72 | 2.860 |
| mt27pfj020a | kg | Plaste d'interior, de 1,65 g/cm³ de densitat, color blanc, per a aplicar amb espàtula o plana. (material) | 0.2 | 5.5 | 1.100 |
| mq08mpa010 | h | Maquinària per a insuflació d'aïllament en cambres d'aire. (maquinària) | 0.083 | 14.56 | 1.208 |
| mo030 | h | Oficial 1ª aplicador de productes aïllants. (mà d'obra) | 0.112 | 25.57 | 2.864 |
| mo068 | h | Ajudant aplicador de productes aïllants. (mà d'obra) | 0.112 | 22.73 | 2.546 |
| % | % | Costos directes complementaris | 2 % | 16.298 | 0.326 |
|  |  | Costos directes |  |  | 16.624 |

Residus:
- col·locació: mt16lvi100e; factor de residu 0.03
- col·locació: mt16pel010aagd; factor de residu 0.048
- col·locació: mt27pfj020a Plaste d'interior, de 1,65 g/cm³ de densitat, color blanc, per a aplicar amb espàtula o plana; factor de residu 0.0275

## Recursos

**mt16lvi100e** kg Nòduls de llana mineral
Dades tècniques: Cost energètic 36.640 MJ; Emissió de CO2 1.850 kg; Codi LER 17 06 04; Massa de l'element 1 kg; Volum 0.001667 m3

**mt16pel010aagd** m² Panell rígid de poliestirè expandit
Dades tècniques: Cost energètic 77.373 MJ; Emissió de CO2 2.715 kg; Codi LER 17 06 04; Massa de l'element 0.8 kg; Volum 0.001333 m3
Residus:
- embalatge: re170203 Plàstic. (component de residu); rendiment 0.024 kg; Codi LER 17 02 03; Massa de l'element 1 kg; Volum 0.001667 m3

**mt27pfj020a** kg Plaste d'interior, de 1,65 g/cm³ de densitat, color blanc, per a aplicar amb espàtula o plana
Dades tècniques: Cost energètic 17.590 MJ; Emissió de CO2 0.886 kg; Codi LER 08 01 99; Massa de l'element 1 kg; Volum 0.001111 m3
Residus:
- embalatge: re170203 Plàstic; rendiment 0.045 kg
