# Aïllament tèrmic per l'exterior en façana ventilada

- Propietat de l'arxiu: CYPE INGENIEROS, S.A.
- Format: FIEBDC-3/2002
- Divisa: EUR
- Costos indirectes: 3.00 %
- IVA: 21.00 %

**NAF040** m² Aïllament tèrmic per l'exterior en façana ventilada, format per panell rígid de llana mineral, segons UNE-EN 13162, no revestit de doble densitat, de 40 mm d'espessor, resistència tèrmica 1,15 m²K/W, conductivitat tèrmica 0,034 W/(mK), col·locat a topall i fixat mecànicament.
Aïllament tèrmic per l'exterior en façana ventilada, format per panell rígid de llana mineral, segons UNE-EN 13162, no revestit de doble densitat, de 40 mm d'espessor, resistència tèrmica 1,15 m²K/W, conductivitat tèrmica 0,034 W/(mK), col·locat a topall i fixat mecànicament.
Inclou: Replanteig i tall de l'aïllament. Col·locació de l'aïllament. Fixació de l'aïllament. Resolució de punts singulars. Segellat de juntes i unions.
Criteri d'amidament de projecte: Superfície mesurada segons documentació gràfica de Projecte.
Criteri de mesura d'obra: Es mesurarà la superfície realment executada segons especificacions de Projecte.

| Codi | Ut | Descripció | Rendiment | Preu | Import |
|---|---|---|---|---|---|
| mt16aaa020ab | U | Fixació mecànica per plafons aïllants de llana mineral, col·locats directament sobre la superfície suport. (material) | 4.000 | 0.20 | 0.80 |
| mt16lra020abk | m² | Panell rígid de llana mineral, segons UNE-EN 13162, no revestit de doble densitat, de 40 mm d'espessor, resistència tèrmica 1,15 m²K/W, conductivitat tèrmica 0,034 W/(mK), impermeable a l'aigua de pluja, Euroclasse A1 de reacció al foc segons UNE-EN 13501-1. (material) | 1.050 | 7.90 | 8.30 |
| mo054 | h | Oficial 1ª muntador d'aïllaments. (mà d'obra) | 0.083 | 25.32 | 2.10 |
| mo101 | h | Ajudant muntador d'aïllaments. (mà d'obra) | 0.042 | 21.75 | 0.91 |
| % | % | Costos directes complementaris | 2 % | 12.11 | 0.24 |
|  |  | Costos directes |  |  | 12.35 |
