# Aïllament acústic a soroll aeri de colze de baixant, amb complexos multicapa

- Propietat de l'arxiu: CYPE Ingenieros S.A.
- Format: FIEBDC-3/2016
- Programa: Generador de preus de la construcció. CYPE Ingenieros, S.A.
- Data: 20/10/2022
- Divisa: EUR
- Costos indirectes: 3 %
- IVA: 21 %

## N Aïllaments e impermeabilitzacions

### NB Aïllaments acústics

#### NBA Canonades i baixants

**NBA030** m Aïllament acústic a soroll aeri de colze de baixant, amb complexos multicapa.
Aïllament acústic a soroll aeri de colze de baixant de 90 mm de diàmetre, realitzat amb banda autoadhesiva desolidaritzant Fonodan BJ, "DANOSA", de 3,9 mm d'espessor, format per una làmina de polietilè i una làmina viscoelàstica d'alta densitat, resistència tèrmica 0,078 m²K/W, conductivitat tèrmica 0,05 W/(mK) i rigidesa dinàmica inferior a 100 MN/m³; disposat al voltant de la baixant a forma de camisa aïllant amb brides de plàstic i reforç amb banda autoadhesiva desolidaritzant Fonodan 130 "DANOSA", de 132 mm d'amplada i de 3,9 mm d'espessor, formada per una làmina de polietilè d'alta resistència i una làmina viscoelàstica d'alta densitat, resistència tèrmica 0,078 m²K/W, conductivitat tèrmica 0,05 W/(mK) i rigidesa dinàmica inferior a 100 MN/m³.
Inclou: Neteja de la superfície suport. Tall del rotllo en trams. Folrat del colze de la baixant. Col·locació de la segona capa d'aïllant.
Criteri d'amidament de projecte: Longitud mesurada segons documentació gràfica de Projecte.
Criteri de mesura d'obra: Es mesurarà la longitud realment executada segons especificacions de Projecte.

| Codi | Ut | Descripció | Rendiment | Preu | Import |
|---|---|---|---|---|---|
| mt16ptd020d | m | Banda autoadhesiva desolidaritzant Fonodan BJ, "DANOSA", de 3,9 mm d'espessor, format per una làmina de polietilè i una làmina viscoelàstica d'alta densitat, resistència tèrmica 0,078 m²K/W, conductivitat tèrmica 0,05 W/(mK) i rigidesa dinàmica inferior a 100 MN/m³, Euroclasse B-s1, d0 de reacció al foc segons UNE-EN 13501-1; amb 9,5 dBA d'índex global de reducció acústica ponderat A. (material) | 0.511 | 8.39 | 4.287 |
| mt16pdg012 | U | Brida de plàstic, per a fixació d'aïllament acústic de baixants. (material) | 4 | 0.17 | 0.680 |
| mt16ptd015l | m | Banda autoadhesiva desolidaritzant Fonodan 130 "DANOSA", de 132 mm d'amplada i de 3,9 mm d'espessor, formada per una làmina de polietilè d'alta resistència i una làmina viscoelàstica d'alta densitat, resistència tèrmica 0,078 m²K/W, conductivitat tèrmica 0,05 W/(mK) i rigidesa dinàmica inferior a 100 MN/m³, Euroclasse F de reacció al foc segons UNE-EN 13501-1; amb 9,5 dBA d'índex global de reducció acústica ponderat A. (material) | 2.356 | 2.88 | 6.785 |
| mo054 | h | Oficial 1ª muntador d'aïllaments. (mà d'obra) | 0.261 | 26.41 | 6.893 |
| mo101 | h | Ajudant muntador d'aïllaments. (mà d'obra) | 0.261 | 22.73 | 5.933 |
| % | % | Costos directes complementaris | 2 % | 24.578 | 0.492 |
|  |  | Costos directes |  |  | 25.070 |

Residus:
- col·locació: mt16ptd020d; factor de residu 0.035
- col·locació: mt16ptd015l; factor de residu 0.07

## Recursos

**mt16ptd020d** m Banda autoadhesiva desolidaritzant Fonodan BJ
Dades tècniques: Cost energètic 42.973 MJ; Emissió de CO2 1.323 kg; Codi LER 17 03 02; Massa de l'element 1.1 kg; Volum 0.0011 m3
Residus:
- embalatge: re170203 Plàstic. (component de residu); rendiment 0.028 kg; Codi LER 17 02 03; Massa de l'element 1 kg; Volum 0.001667 m3

**mt16ptd015l** m Banda autoadhesiva desolidaritzant Fonodan 130 "DANOSA"
Dades tècniques: Cost energètic 14.016 MJ; Emissió de CO2 0.453 kg; Codi LER 17 03 02; Massa de l'element 0.33 kg; Volum 0.00033 m3
Residus:
- embalatge: re170203 Plàstic; rendiment 0.02 kg
