# Amortidor metàl·lic de molla

- Propietat de l'arxiu: CYPE INGENIEROS, S.A.
- Format: FIEBDC-3/2002
- Divisa: EUR
- Costos indirectes: 3.00 %
- IVA: 21.00 %

**NBI030** U Amortidor metàl·lic de molla, de 195x82x127 mm, de 50 kg de càrrega mínima i 125 kg de càrrega màxima, format per molla d'acer d'alta resistència acabat amb pintura epoxi color blau, cassoletes metàl·liques adherides mitjançant doble sistema de seguretat per pilons interns i massilla viscoelàstica, peça interna de polietilè i base metàl·lica en tots dos extrems amb orificis oberts, muntat en terra, bancada o estructura. Inclús accessoris de muntatge.
Amortidor metàl·lic de molla, de 195x82x127 mm, de 50 kg de càrrega mínima i 125 kg de càrrega màxima, format per molla d'acer d'alta resistència acabat amb pintura epoxi color blau, cassoletes metàl·liques adherides mitjançant doble sistema de seguretat per pilons interns i massilla viscoelàstica, peça interna de polietilè i base metàl·lica en tots dos extrems amb orificis oberts, muntat en terra, bancada o estructura. Inclús accessoris de muntatge.
Inclou: Replanteig. Col·locació de l'amortidor.
Criteri d'amidament de projecte: Nombre d'unitats previstes, segons documentació gràfica de Projecte.
Criteri de mesura d'obra: Es mesurarà el nombre d'unitats realment executades segons especificacions de Projecte.

| Codi | Ut | Descripció | Rendiment | Preu | Import |
|---|---|---|---|---|---|
| mt16avg040f | U | Amortidor metàl·lic de molla, de 195x82x127 mm, de 50 kg de càrrega mínima i 125 kg de càrrega màxima, format per molla d'acer d'alta resistència acabat amb pintura epoxi color blau, cassoletes metàl·liques adherides mitjançant doble sistema de seguretat per pilons interns i massilla viscoelàstica, peça interna de polietilè i base metàl·lica en tots dos extrems amb orificis oberts, per muntar en terra, bancada o estructura. Inclús accessoris de muntatge. (material) | 1.000 | 7.88 | 7.88 |
| mo011 | h | Oficial 1ª muntador. (mà d'obra) | 0.119 | 24.57 | 2.92 |
| mo080 | h | Ajudant muntador. (mà d'obra) | 0.119 | 21.14 | 2.52 |
| % | % | Costos directes complementaris | 2 % | 13.32 | 0.27 |
|  |  | Costos directes |  |  | 13.59 |
