# Segellat estanc de pas de cables amb peça prefabricada, en parament de fusta

- Propietat de l'arxiu: CYPE Ingenieros S.A.
- Format: FIEBDC-3/2016
- Programa: Generador de preus de la construcció. CYPE Ingenieros, S.A.
- Data: 11/03/2024
- Divisa: EUR
- Costos indirectes: 3 %
- IVA: 21 %

## N Aïllaments e impermeabilitzacions

### NE Estanquitat

#### NEI Instal·lacions

**NEI010** U Segellat estanc de pas de cables amb peça prefabricada, en parament de fusta.
Segellat estanc amb peça autoadhesiva, per a un cable de 6 a 12 mm de diàmetre, de geotèxtil no teixit de polipropilè i cautxú sintètic EPDM, de 14,5x14,5 cm, fixada abans de la instal·lació de les caixes per a allotjament de mecanismes i de pas d'instal·lacions, en parament de fusta.
Inclou: Neteja i preparació de la superfície. Col·locació de la peça.
Criteri d'amidament de projecte: Nombre d'unitats previstes, segons documentació gràfica de Projecte.
Criteri de mesura d'obra: Es mesurarà el nombre d'unitats realment executades segons especificacions de Projecte.

| Codi | Ut | Descripció | Rendiment | Preu | Import |
|---|---|---|---|---|---|
| mt15sbi030a | U | Peça per a la resolució del pas d'instal·lacions, autoadhesiva, per a un cable de 6 a 12 mm de diàmetre, de geotèxtil no teixit de polipropilè i cautxú sintètic EPDM, de 14,5x14,5 cm, rang de temperatura de treball de -40 a 120°C. (material) | 1 | 3.09 | 3.090 |
| mo101 | h | Ajudant muntador d'aïllaments. (mà d'obra) | 0.012 | 25.28 | 0.303 |
| % | % | Costos directes complementaris | 2 % | 3.393 | 0.068 |
|  |  | Costos directes |  |  | 3.461 |

Residus:
- col·locació: mt15sbi030a; factor de residu 0.0275

## Recursos

**mt15sbi030a** U Peça per a la resolució del pas d'instal·lacions
Dades tècniques: Cost energètic 2.745 MJ; Emissió de CO2 0.131 kg; Codi LER 17 02 03; Massa de l'element 0.03 kg; Volum 0.00005 m3
Residus:
- embalatge: re150101 Envasos de paper i cartró. (component de residu); rendiment 0.035 kg; Codi LER 15 01 01; Massa de l'element 1 kg; Volum 0.001333 m3
