# Capa separadora en coberta plana: geotèxtil no teixit

- Propietat de l'arxiu: CYPE Ingenieros S.A.
- Format: FIEBDC-3/2016
- Programa: Generador de preus de la construcció. CYPE Ingenieros, S.A.
- Data: 30/11/2021
- Divisa: EUR
- Costos indirectes: 3 %
- IVA: 21 %

## N Aïllaments e impermeabilitzacions

### NG Geosintètics

#### NGU Cobertes planes

**NGU010** m² Capa separadora en coberta plana: geotèxtil no teixit.
Capa separadora en coberta plana: geotèxtil no teixit sintètic, termosoldat, de polipropilè-polietilè, GEOFIM PP 90-11 "CHOVA", de 90 g/m², Col·locació en obra: amb cavalcaments, directament sota la capa de reforç de morter.
Inclou: Col·locació de la capa separadora.
Criteri d'amidament de projecte: Superfície mesurada segons documentació gràfica de Projecte.
Criteri de mesura d'obra: Es mesurarà la superfície realment executada segons especificacions de Projecte, incloent els lliuraments i els solapes.

| Codi | Ut | Descripció | Rendiment | Preu | Import |
|---|---|---|---|---|---|
| mt14gsa010hb | m² | Geotèxtil no teixit sintètic, termosoldat, de polipropilè-polietilè, GEOFIM PP 90-11 "CHOVA", de 90 g/m². (material) | 1.1 | 0.66 | 0.726 |
| mo029 | h | Oficial 1ª aplicador de làmines impermeabilitzants. (mà d'obra) | 0.023 | 24.51 | 0.564 |
| mo067 | h | Ajudant aplicador de làmines impermeabilitzants. (mà d'obra) | 0.046 | 21.77 | 1.001 |
| % | % | Costos directes complementaris | 2 % | 2.291 | 0.046 |
|  |  | Costos directes |  |  | 2.337 |

Residus:
- col·locació: mt14gsa010hb Geotèxtil no teixit sintètic, termosoldat, de polipropilè-polietilè, GEOFIM PP 90-11 "CHOVA", de 90 g/m²; factor de residu 0.07

## Recursos

**mt14gsa010hb** m² Geotèxtil no teixit sintètic, termosoldat, de polipropilè-polietilè, GEOFIM PP 90-11 "CHOVA", de 90 g/m²
Dades tècniques: Cost energètic 11.474 MJ; Emissió de CO2 0.554 kg; Codi LER 17 02 03; Massa de l'element 0.09 kg; Volum 0.00015 m3
Residus:
- embalatge: re170203 Plàstic. (component de residu); rendiment 0.05 kg; Codi LER 17 02 03; Massa de l'element 1 kg; Volum 0.001667 m3
