# Capa separadora en coberta plana: geotèxtil no teixit

- Propietat de l'arxiu: CYPE Ingenieros S.A.
- Format: FIEBDC-3/2016
- Programa: Generador de preus de la construcció. CYPE Ingenieros, S.A.
- Data: 30/11/2021
- Divisa: EUR
- Costos indirectes: 3 %
- IVA: 21 %

## N Aïllaments e impermeabilitzacions

### NG Geosintètics

#### NGU Cobertes planes

**NGU010** m² Capa separadora en coberta plana: geotèxtil no teixit.
Capa separadora en coberta plana: geotèxtil no teixit compost per fibres de polièster unides per tiretes, GEOFIM 500 "CHOVA", amb una resistència a la tracció longitudinal de 6,8 kN/m, una resistència a la tracció transversal de 7,8 kN/m, una obertura de con a l'assaig de perforació dinàmica segons UNE-EN ISO 13433 inferior a 3 mm, resistència CBR a punxonament 1,7 kN i una massa superficial de 500 g/m², Col·locació en obra: amb cavalcaments, directament sota la capa de protecció.
Inclou: Col·locació de la capa separadora.
Criteri d'amidament de projecte: Superfície mesurada segons documentació gràfica de Projecte.
Criteri de mesura d'obra: Es mesurarà la superfície realment executada segons especificacions de Projecte, incloent els lliuraments i els solapes.

| Codi | Ut | Descripció | Rendiment | Preu | Import |
|---|---|---|---|---|---|
| mt14gsa020jj | m² | Geotèxtil no teixit compost per fibres de polièster unides per tiretes, GEOFIM 500 "CHOVA", amb una resistència a la tracció longitudinal de 6,8 kN/m, una resistència a la tracció transversal de 7,8 kN/m, una obertura de con a l'assaig de perforació dinàmica segons UNE-EN ISO 13433 inferior a 3 mm, resistència CBR a punxonament 1,7 kN i una massa superficial de 500 g/m², segons UNE-EN 13252. (material) | 1.1 | 1.79 | 1.969 |
| mo029 | h | Oficial 1ª aplicador de làmines impermeabilitzants. (mà d'obra) | 0.023 | 24.51 | 0.564 |
| mo067 | h | Ajudant aplicador de làmines impermeabilitzants. (mà d'obra) | 0.046 | 21.77 | 1.001 |
| % | % | Costos directes complementaris | 2 % | 3.534 | 0.071 |
|  |  | Costos directes |  |  | 3.605 |

Residus:
- col·locació: mt14gsa020jj; factor de residu 0.06

## Recursos

**mt14gsa020jj** m² Geotèxtil no teixit compost per fibres de polièster unides per tiretes
Dades tècniques: Cost energètic 23.112 MJ; Emissió de CO2 1.005 kg; Codi LER 17 06 04; Massa de l'element 0.5 kg; Volum 0.000833 m3
Residus:
- embalatge: re170203 Plàstic. (component de residu); rendiment 0.024 kg; Codi LER 17 02 03; Massa de l'element 1 kg; Volum 0.001667 m3
