# Impermeabilització de cobertes planes

- Propietat de l'arxiu: CYPE INGENIEROS, S.A.
- Format: FIEBDC-3/2002
- Divisa: EUR
- Costos indirectes: 3.00 %
- IVA: 21.00 %

**NIG240** m² Impermeabilització de cobertes planes, realitzada mitjançant el sistema "SCHLÜTER-SYSTEMS", format per làmina impermeabilitzant, desolidaritzant i difusora de vapor d'aigua de polietilè amb estructura nervada i cavitats quadrades en forma de cua d'oreneta, de 3 mm d'espessor, Schlüter-DITRA 25 30M "SCHLÜTER-SYSTEMS", revestida de geotèxtil no teixit en una de les seves cares, fixada al suport amb adhesiu cimentós d'enduriment normal, C1 estès amb plana dentada. Inclús adhesiu bicomponent, Schlüter-KERDI-COLL-L "SCHLÜTER-SYSTEMS", banda de reforç Schlüter-KERDI-KEBA 100/125 i massilla adhesiva elàstica monocomponent, Schlüter-KERDI-FIX "SCHLÜTER-SYSTEMS".
Impermeabilització de cobertes planes, realitzada mitjançant el sistema "SCHLÜTER-SYSTEMS", format per làmina impermeabilitzant, desolidaritzant i difusora de vapor d'aigua de polietilè amb estructura nervada i cavitats quadrades en forma de cua d'oreneta, de 3 mm d'espessor, Schlüter-DITRA 25 30M "SCHLÜTER-SYSTEMS", revestida de geotèxtil no teixit en una de les seves cares, fixada al suport amb adhesiu cimentós d'enduriment normal, C1 estès amb plana dentada. Inclús adhesiu bicomponent, Schlüter-KERDI-COLL-L "SCHLÜTER-SYSTEMS", banda de reforç Schlüter-KERDI-KEBA 100/125 i massilla adhesiva elàstica monocomponent, Schlüter-KERDI-FIX "SCHLÜTER-SYSTEMS".
Inclou: Col·locació de la impermeabilització. Resolució dels punts singulars. Segellat de junts.
Criteri d'amidament de projecte: Superfície mesurada en projecció horitzontal, segons documentació gràfica de Projecte, des de les cares interiors dels ampits o plastrons perimetrals que la limiten.
Criteri de mesura d'obra: Es mesurarà, en projecció horitzontal, la superfície realment executada segons especificacions de Projecte, des de les cares interiors dels ampits o plastrons perimetrals que la limiten.

| Codi | Ut | Descripció | Rendiment | Preu | Import |
|---|---|---|---|---|---|
| mt09mcr021g | kg | Adhesiu cimentós d'enduriment normal, C1 segons UNE-EN 12004, color gris. (material) | 0.600 | 0.35 | 0.21 |
| mt15res300d | m² | Làmina impermeabilitzant, desolidaritzant i difusora de vapor d'aigua de polietilè amb estructura nervada i cavitats quadrades en forma de cua d'oreneta, de 3 mm d'espessor, Schlüter-DITRA 25 30M "SCHLÜTER-SYSTEMS", revestida de geotèxtil no teixit en una de les seves cares, subministrada en rotllos de 30 m de longitud. (material) | 1.100 | 15.94 | 17.53 |
| mt15res060d | kg | Adhesiu bicomponent, Schlüter-KERDI-COLL-L "SCHLÜTER-SYSTEMS", a base d'una dispersió acrílica sense dissolvents i pols de ciment, per la closa de juntes. (material) | 0.300 | 8.97 | 2.69 |
| mt15res020ob | m | Banda de segellat, Schlüter-KERDI-KEBA 100/125 "SCHLÜTER-SYSTEMS", de 125 mm d'amplada i 0,1 mm de gruix, per a làmina impermeabilitzant flexible de polietilè, amb ambdues cares revestides de geotèxtil no teixit, subministrada en rotllos de 30 m de longitud. (material) | 1.200 | 3.34 | 4.01 |
| mt15res070a | U | Cartutx de massilla adhesiva elàstica monocomponent, Schlüter-KERDI-FIX "SCHLÜTER-SYSTEMS", a base de polímers híbrids neutres (MS), de 290 ml, color gris o blanc i acabat brillant. (material) | 0.060 | 18.82 | 1.13 |
| mo029 | h | Oficial 1ª aplicador de làmines impermeabilitzants. (mà d'obra) | 0.216 | 25.08 | 5.42 |
| mo067 | h | Ajudant aplicador de làmines impermeabilitzants. (mà d'obra) | 0.216 | 22.78 | 4.92 |
| % | % | Costos directes complementaris | 2 % | 35.91 | 0.72 |
|  |  | Costos directes |  |  | 36.63 |
