# Impermeabilització de junt de dilatació. Sistema "PANTALLAX"

- Propietat de l'arxiu: CYPE Ingenieros S.A.
- Format: FIEBDC-3/2016
- Programa: Generador de preus de la construcció. CYPE Ingenieros, S.A.
- Data: 25/01/2025
- Divisa: EUR
- Costos indirectes: 3 %
- IVA: 21 %

## N Aïllaments e impermeabilitzacions

### NI Impermeabilitzacions

#### NIJ Junts

**NIJ040** m Impermeabilització de junt de dilatació. Sistema "PANTALLAX".
Impermeabilització de junt de dilatació en llosa de fonamentació, per sota del nivell freàtic. Sistema "PANTALLAX", format per sistema Geoben "PANTALLAX", geocompost de bentonita de sodi, de 6 mm d'espessor, sobre el formigó de neteja, en horitzontal, i a l'espai del junt, en vertical, ocupant tot el gruix de la llosa, una vegada desencofrada la llosa d'un dels costats; obertura d'encaixonat de 3-5x25 cm; col·locació de sistema Hypal format per banda elàstica impermeable, de polietilè clorosulfonat, de 20 cm d'amplada i 2 mm de gruix, amb perforacions en tota la seva longitud per incrementar l'adherència i morter de tres components a base de resina epoxi; i segellat de junt, sistema Mortar, amb morter per a reparació i impermeabilització, (rendiment: 18 kg/m).
Inclou: Estesa i fixació de la manta. Obertura del encaixonat. Col·locació de la membrana. Aplicació de la impermeabilització.
Criteri d'amidament de projecte: Longitud mesurada segons documentació gràfica de Projecte.
Criteri de mesura d'obra: Es mesurarà la longitud realment executada segons especificacions de Projecte.

| Codi | Ut | Descripció | Rendiment | Preu | Import |
|---|---|---|---|---|---|
| mt15ppi050a | m² | Geocompost de bentonita de sodi, de 6 mm d'espessor, format per un geotèxtil no teixit de polipropilè, de 200 g/m², 5,3 kg/m² de grànuls de bentonita de sodi natural i un geotèxtil teixit de polipropilè, de 110 g/m², per a sistema Geoben "PANTALLAX", apte per a ús en ambients salins. (material) | 1.6 | 8.25 | 13.200 |
| mt15ppi030a | m² | Banda elàstica impermeable, de polietilè clorosulfonat, de 20 cm d'amplada i 2 mm de gruix, amb perforacions en tota la seva longitud per incrementar l'adherència; per a segellat de junts de dilatació, sistema Hypal "PANTALLAX". (material) | 0.2 | 85 | 17.000 |
| mt15ppi040a | kg | Morter de tres components a base de resina epoxi; per a segellat de junts de dilatació, sistema Hypal "PANTALLAX". (material) | 1.22 | 12.13 | 14.799 |
| mt09rev030a | kg | Morter per a reparació i impermeabilització de superfícies, sistema Mortar "PANTALLAX". (material) | 18 | 0.9 | 16.200 |
| mo032 | h | Oficial 1ª aplicador de productes impermeabilitzants. (mà d'obra) | 1.019 | 29.67 | 30.234 |
| mo070 | h | Ajudant aplicador de productes impermeabilitzants. (mà d'obra) | 1.019 | 26.39 | 26.891 |
| % | % | Costos directes complementaris | 2 % | 118.324 | 2.366 |
|  |  | Costos directes |  |  | 120.690 |

Residus:
- col·locació: mt15ppi050a; factor de residu 0.03
- col·locació: mt15ppi030a; factor de residu 0.03
- col·locació: mt15ppi040a Morter de tres components a base de resina epoxi; per a segellat de junts de dilatació, sistema Hypal "PANTALLAX"; factor de residu 0.056879
- col·locació: mt09rev030a Morter per a reparació i impermeabilització de superfícies, sistema Mortar "PANTALLAX"; factor de residu 0.0063

## Recursos

**mt15ppi050a** m² Geocompost de bentonita de sodi
Dades tècniques: Cost energètic 35.101 MJ; Emissió de CO2 1.196 kg; Codi LER 17 06 04; Massa de l'element 5.61 kg; Volum 0.00935 m3
Residus:
- embalatge: re170203 Plàstic. (component de residu); rendiment 0.034 kg; Codi LER 17 02 03; Massa de l'element 1 kg; Volum 0.001667 m3

**mt15ppi030a** m² Banda elàstica impermeable
Dades tècniques: Cost energètic 263.670 MJ; Emissió de CO2 9.398 kg; Codi LER 17 06 04; Massa de l'element 1.9 kg; Volum 0.003167 m3
Residus:
- embalatge: re170203 Plàstic; rendiment 0.034 kg

**mt15ppi040a** kg Morter de tres components a base de resina epoxi; per a segellat de junts de dilatació, sistema Hypal "PANTALLAX"
Dades tècniques: Cost energètic 60.330 MJ; Emissió de CO2 2.374 kg; Codi LER 17 09 04; Massa de l'element 1 kg; Volum 0.000667 m3
Residus:
- embalatge: re150104 Envasos metàl·lics. (component de residu); rendiment 0.246 kg; Codi LER 15 01 04; Massa de l'element 1 kg; Volum 0.001667 m3
- embalatge: re170203 Plàstic; rendiment 0.07 kg

**mt09rev030a** kg Morter per a reparació i impermeabilització de superfícies, sistema Mortar "PANTALLAX"
Dades tècniques: Cost energètic 2.394 MJ; Emissió de CO2 0.194 kg; Codi LER 17 01 01; Massa de l'element 1 kg; Volum 0.000667 m3
Residus:
- embalatge: re150101 Envasos de paper i cartró. (component de residu); rendiment 0.014 kg; Codi LER 15 01 01; Massa de l'element 1 kg; Volum 0.001333 m3
- embalatge: re170201 Fusta. (component de residu); rendiment 0.001 kg; Codi LER 17 02 01; Massa de l'element 1 kg; Volum 0.000909 m3
- embalatge: re170203 Plàstic; rendiment 0.003 kg
