# Trobada de coberta plana no transitable, ventilada amb parament vertical. Impermeabilització amb làmines asfàltiques

- Propietat de l'arxiu: CYPE Ingenieros S.A.
- Format: FIEBDC-3/2016
- Programa: Generador de preus de la construcció. CYPE Ingenieros, S.A.
- Data: 20/10/2022
- Divisa: EUR
- Costos indirectes: 3 %
- IVA: 21 %

## Q Cobertes

### QE Planes no transitables, ventilades

#### QEF Punts singulars

**QEF020** m Trobada de coberta plana no transitable, ventilada amb parament vertical. Impermeabilització amb làmines asfàltiques.
Trobada de coberta plana no transitable, ventilada, autoprotegida, tipus convencional amb parament vertical; mitjançant la col·locació de perfil de xapa d'acer galvanitzat, espessor 0,8 mm, desenvolupament 300 mm, i 2 plecs, per a acabament i protecció de la impermeabilització formada per: banda de reforç de 50 cm d'amplada, realitzada a partir de làmina de betum modificat amb elastòmer SBS, LBM(SBS)-40-FP, Polydan 180-40 P Elast "DANOSA", amb armadura de feltre de polièster reforçat i estabilitzat de 180 g/m², de superfície no protegida, totalment adherida al suport amb bufador, prèvia emprimació amb emulsió asfàltica aniònica amb càrregues tipus EB Maxdan Caucho, "DANOSA". Acabat amb banda de terminació de 50 cm de desenvolupament amb làmina de betum modificat amb elastòmer SBS, LBM(SBS)-50/G-FP, Polydan 180-50/GP Elast "DANOSA", amb armadura de feltre de polièster no teixit de 180 g/m², amb autoprotecció mineral de color gris, formació de ventilació perimetral de la cambra amb maó ceràmic buit, i col·locació d'escopidor ceràmic de 11x24 cm, fixat al parament, com acabat de la ventilació perimetral de la cambra. Inclús cordó de segellat aplicat entre el perfil metàl·lic i el parament.
Inclou: Formació de la ventilació perimetral de la càmera i de la reculada perimetral. Neteja i preparació de la superfície. Aplicació de l'emulsió asfàltica. Col·locació de la banda de reforç. Col·locació de la banda de finalització. Replanteig del perfil metàl·lic. Tall del perfil i formació d'encaixos en cantonades i racons. Col·locació del perfil metàl·lic. Aplicació del cordó de segellat entre el perfil i el mur. Col·locació de l'escopidor sobre la ventilació perimetral de la cambra.
Criteri d'amidament de projecte: Longitud mesurada en projecció horitzontal, segons documentació gràfica de Projecte.
Criteri de mesura d'obra: Es mesurarà en projecció horitzontal, la longitud realment executada segons especificacions de Projecte.

| Codi | Ut | Descripció | Rendiment | Preu | Import |
|---|---|---|---|---|---|
| mt04lcc010c | U | Maó ceràmic buit (totxana), per revestir, 29x14x9 cm, per a ús en fàbrica protegida (peça P), densitat 805 kg/m³, segons UNE-EN 771-1. (material) | 7 | 0.35 | 2.450 |
| mt04lcc010e | U | Maó ceràmic buit (H-16), per revestir, 24x19x14 cm, per a ús en fàbrica protegida (peça P), densitat 780 kg/m³, segons UNE-EN 771-1. (material) | 4 | 0.46 | 1.840 |
| mt08aaa010a | m³ | Aigua. (material) | 0.006 | 1.5 | 0.009 |
| mt09mif010ca | t | Morter industrial per a obra de paleta, de ciment, color gris, categoria M-5 (resistència a compressió 5 N/mm²), subministrat en sacs, segons UNE-EN 998-2. (material) | 0.011 | 40.2 | 0.442 |
| mt14ied010d | kg | Emulsió asfàltica aniònica amb càrregues tipus EB Maxdan Caucho, "DANOSA", segons UNE 104231. (material) | 0.15 | 4.32 | 0.648 |
| mt14ldn010t | m² | Làmina de betum modificat amb elastòmer SBS, LBM(SBS)-40-FP, Polydan 180-40 P Elast "DANOSA", massa nominal 4 kg/m², amb armadura de feltre de polièster reforçat i estabilitzat de 180 g/m², de superfície no protegida, i coeficient de difusió enfront del gas radó 2,4x10-12 m²/s. Segons UNE-EN 13707. (material) | 0.525 | 16.06 | 8.432 |
| mt14ldg010Aa | m² | Làmina de betum modificat amb elastòmer SBS, LBM(SBS)-50/G-FP, Polydan 180-50/GP Elast "DANOSA", massa nominal 5 kg/m², amb armadura de feltre de polièster no teixit de 180 g/m², amb autoprotecció mineral de color gris. Segons UNE-EN 13707. (material) | 0.5 | 17.77 | 8.885 |
| mt15acc020c | m | Perfil de xapa d'acer galvanitzat, espessor 0,8 mm, desenvolupament 300 mm, i 2 plecs. (material) | 1 | 2.91 | 2.910 |
| mt15sja020a | U | Cartutx de massilla de poliuretà, de 310 cm³. (material) | 0.17 | 7.01 | 1.192 |
| mt20vce020a | m | Escopidor ceràmic de rajoleta catalana, acabat mat, color vermell, en peces de 11x24x1,2 cm, amb goteró. (material) | 1 | 3.76 | 3.760 |
| mt09mcr070a | kg | Morter de junts cimentós amb resistència elevada a l'abrasió i absorció d'aigua reduïda, CG2, per a junta oberta entre 3 i 15 mm, segons UNE-EN 13888. (material) | 0.164 | 0.99 | 0.162 |
| mo029 | h | Oficial 1ª aplicador de làmines impermeabilitzants. (mà d'obra) | 0.208 | 25.57 | 5.319 |
| mo067 | h | Ajudant aplicador de làmines impermeabilitzants. (mà d'obra) | 0.208 | 22.73 | 4.728 |
| mo020 | h | Oficial 1ª construcció. (mà d'obra) | 0.483 | 25.57 | 12.350 |
| mo113 | h | Peó ordinari construcció. (mà d'obra) | 0.535 | 21.4 | 11.449 |
| % | % | Costos directes complementaris | 2 % | 64.576 | 1.292 |
|  |  | Costos directes |  |  | 65.868 |

Residus:
- col·locació: mt04lcc010c; factor de residu 0.0868
- col·locació: mt04lcc010e; factor de residu 0.07
- col·locació: mt09mif010ca; factor de residu 0.042
- col·locació: mt14ied010d Emulsió asfàltica aniònica amb càrregues tipus EB Maxdan Caucho, "DANOSA", segons UNE 104231; factor de residu 0.035
- col·locació: mt14ldn010t; factor de residu 0.035
- col·locació: mt14ldg010Aa; factor de residu 0.035
- col·locació: mt15acc020c Perfil de xapa d'acer galvanitzat, espessor 0,8 mm, desenvolupament 300 mm, i 2 plecs; factor de residu 0.0280295
- col·locació: mt15sja020a Cartutx de massilla de poliuretà, de 310 cm³; factor de residu 0.06
- col·locació: mt20vce020a Escopidor ceràmic de rajoleta catalana, acabat mat, color vermell, en peces de 11x24x1,2 cm, amb goteró; factor de residu 0.07
- col·locació: mt09mcr070a; factor de residu 0.07

## Recursos

**mt04lcc010c** U Maó ceràmic buit (totxana)
Dades tècniques: Cost energètic 10.600 MJ; Emissió de CO2 0.684 kg; Codi LER 17 01 02; Massa de l'element 2.94 kg; Volum 0.002352 m3
Residus:
- embalatge: re170201 Fusta. (component de residu); rendiment 0.014 kg; Codi LER 17 02 01; Massa de l'element 1 kg; Volum 0.000909 m3
- embalatge: re170203 Plàstic. (component de residu); rendiment 0.001 kg; Codi LER 17 02 03; Massa de l'element 1 kg; Volum 0.001667 m3

**mt04lcc010e** U Maó ceràmic buit (H-16)
Dades tècniques: Cost energètic 17.415 MJ; Emissió de CO2 1.207 kg; Codi LER 17 01 02; Massa de l'element 5.14 kg; Volum 0.004112 m3
Residus:
- embalatge: re170201 Fusta; rendiment 0.017 kg
- embalatge: re170203 Plàstic; rendiment 0.001 kg

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta; rendiment 0.463 kg
- embalatge: re170203 Plàstic; rendiment 0.241 kg

**mt14ied010d** kg Emulsió asfàltica aniònica amb càrregues tipus EB Maxdan Caucho, "DANOSA", segons UNE 104231
Dades tècniques: Cost energètic 32.726 MJ; Emissió de CO2 0.271 kg; Codi LER 17 03 02; Massa de l'element 1 kg; Volum 0.001 m3
Residus:
- embalatge: re150104 Envasos metàl·lics. (component de residu); rendiment 0.08 kg; Codi LER 15 01 04; Massa de l'element 1 kg; Volum 0.001667 m3

**mt14ldn010t** m² Làmina de betum modificat amb elastòmer SBS
Dades tècniques: Cost energètic 100.502 MJ; Emissió de CO2 2.017 kg; Codi LER 17 03 02; Massa de l'element 4 kg; Volum 0.004 m3
Residus:
- embalatge: re170203 Plàstic; rendiment 0.07 kg

**mt14ldg010Aa** m² Làmina de betum modificat amb elastòmer SBS
Dades tècniques: Cost energètic 123.932 MJ; Emissió de CO2 2.437 kg; Codi LER 17 03 02; Massa de l'element 5 kg; Volum 0.005 m3
Residus:
- embalatge: re170203 Plàstic; rendiment 0.07 kg

**mt15acc020c** m Perfil de xapa d'acer galvanitzat, espessor 0,8 mm, desenvolupament 300 mm, i 2 plecs
Dades tècniques: Cost energètic 59.356 MJ; Emissió de CO2 6.021 kg; Codi LER 17 04 05; Massa de l'element 2.34 kg; Volum 0.001114 m3
Residus:
- embalatge: re170203 Plàstic; rendiment 0.006 kg

**mt15sja020a** U Cartutx de massilla de poliuretà, de 310 cm³
Dades tècniques: Cost energètic 67.793 MJ; Emissió de CO2 3.302 kg; Codi LER 17 09 04; Massa de l'element 0.403 kg; Volum 0.000269 m3
Residus:
- embalatge: re170203 Plàstic; rendiment 0.1 kg

**mt20vce020a** m Escopidor ceràmic de rajoleta catalana, acabat mat, color vermell, en peces de 11x24x1,2 cm, amb goteró
Dades tècniques: Cost energètic 37.302 MJ; Emissió de CO2 2.353 kg; Codi LER 17 01 03; Massa de l'element 4.4 kg; Volum 0.00352 m3
Residus:
- embalatge: re150101 Envasos de paper i cartró; rendiment 0.034 kg
- embalatge: re170201 Fusta; rendiment 0.004 kg

**mt09mcr070a** kg Morter de junts cimentós amb resistència elevada a l'abrasió i absorció d'aigua reduïda
Dades tècniques: Cost energètic 7.725 MJ; Emissió de CO2 0.576 kg; Codi LER 17 09 04; Massa de l'element 1 kg; Volum 0.000667 m3
Residus:
- embalatge: re150101 Envasos de paper i cartró; rendiment 0.02 kg
- embalatge: re170201 Fusta; rendiment 0.005 kg
- embalatge: re170203 Plàstic; rendiment 0.008 kg
