# Cobertura de plaques de fibrociment sense amiant

- Propietat de l'arxiu: CYPE Ingenieros S.A.
- Format: FIEBDC-3/2016
- Programa: Generador de preus de la construcció. CYPE Ingenieros, S.A.
- Data: 25/01/2025
- Divisa: EUR
- Costos indirectes: 3 %
- IVA: 21 %

## Q Cobertes

### QU Components de cobertes inclinades i corbes

#### QUC De plaques de fibrociment sense amiant

**QUC010** m² Cobertura de plaques de fibrociment sense amiant.
Cobertura de plaques ondulades de fibrociment sense amiant de 3000 mm de longitud, 1100 mm d'amplada i 6 mm de gruix, color argila; Euroclasse A1 de reacció al foc segons UNE-EN 13501-1, per a coberta inclinada, amb una pendent major del 10%, col·locades amb un cavalcament de la placa superior de 150 mm i fixades mecànicament a qualsevol tipus de corretja estructural. Inclús accessoris de fixació de les plaques i rivet de segellat autoadhesiu per a l'estanquitat del cavalcament de plaques.
Criteri de valoració econòmica: El preu no inclou la superfície suport ni els punts singulars i les peces especials de la cobertura.
Inclou: Neteja de la superfície suport. Fixació de les plaques. Segellat de junts.
Criteri d'amidament de projecte: Superfície de l'aiguavés mesurada en veritable magnitud, segons documentació gràfica de Projecte.
Criteri de mesura d'obra: Es mesurarà, en veritable magnitud, la superfície realment executada segons especificacions de Projecte.

| Codi | Ut | Descripció | Rendiment | Preu | Import |
|---|---|---|---|---|---|
| mt13eur010a | U | Placa ondulada de fibrociment sense amiant, de 3000 mm de longitud, 1100 mm d'amplada i 6 mm de gruix, color argila; Euroclasse A1 de reacció al foc segons UNE-EN 13501-1. Segons UNE-EN 494. (material) | 0.351 | 43.99 | 15.440 |
| mt13eur110a | m | Rivet autoadhesiu, per al segellat d'estanquitat dels cavalcaments entre plaques ondulades de fibrociment sense amiant. (material) | 1.1 | 0.64 | 0.704 |
| mt13eur100a | U | Kit d'accessoris de fixació, per a plaques ondulades de fibrociment sense amiant. (material) | 1 | 9.94 | 9.940 |
| mo051 | h | Oficial 1ª muntador de tancaments industrials. (mà d'obra) | 0.18 | 30.63 | 5.513 |
| mo098 | h | Ajudant muntador de tancaments industrials. (mà d'obra) | 0.132 | 26.39 | 3.483 |
| % | % | Costos directes complementaris | 2 % | 35.080 | 0.702 |
|  |  | Costos directes |  |  | 35.782 |

Residus:
- col·locació: mt13eur010a; factor de residu 0.0248

## Recursos

**mt13eur010a** U Placa ondulada de fibrociment sense amiant
Dades tècniques: Cost energètic 6.360 MJ; Emissió de CO2 7.139 kg; Codi LER 17 01 01; Massa de l'element 46 kg; Volum 0.030667 m3
Residus:
- embalatge: re170201 Fusta. (component de residu); rendiment 0.001 kg; Codi LER 17 02 01; Massa de l'element 1 kg; Volum 0.000909 m3
- embalatge: re170203 Plàstic. (component de residu); rendiment 0.05 kg; Codi LER 17 02 03; Massa de l'element 1 kg; Volum 0.001667 m3
