# Cobertura de panells sandvitx aïllants, d'acer

- Propietat de l'arxiu: CYPE Ingenieros S.A.
- Format: FIEBDC-3/2016
- Programa: Generador de preus de la construcció. CYPE Ingenieros, S.A.
- Data: 28/10/2025
- Divisa: EUR
- Costos indirectes: 3 %
- IVA: 21 %

## Q Cobertes

### QU Components de cobertes inclinades i corbes

#### QUM De xapes d'acer i panells sandvitx

**QUM020** m² Cobertura de panells sandvitx aïllants, d'acer.
Cobertura de panells sandwich acústics d'acer galvanitzat, de 100 mm d'espessor, formats per cara exterior de xapa grecada amb cinc greques acabat prelacat, RC3 i RUV2, segons UNE-EN 10169, de 0,5 mm d'espessor, ànima aïllant de llana de roca de densitat mitjana 95 kg/m³ i cara interior de xapa nervada acabat prelacat, de 0,5 mm d'espessor, amb perforacions de 3 mm de diàmetre, conductivitat tèrmica 0,35 W/(mK), Euroclasse A2-s1, d0 de reacció al foc, segons UNE-EN 13501-1, amb 35 dB d'índex global de reducció acústica, Rw, proporcionant una reducció del nivell global ponderat de pressió de soroll aeri de 34,7 dBA i coeficient d'absorció acústica mitjà 0,85, segons UNE-EN ISO 354, col·locats amb un cavalcament del panell superior de 200 mm i fixats mecànicament sobre entramat lleuger metàl·lic, a coberta inclinada, amb una pendent major del 10%. Inclús accessoris de fixació dels panells sandvitx, cinta flexible de butil, adhesiva per ambdues cares, per al segellat d'estanquitat dels cavalcaments entre panells sandvitx i pintura antioxidant d'assecat ràpid, per a la protecció dels cavalcaments entre panells sandvitx.
Criteri de valoració econòmica: El preu no inclou la superfície suport ni els punts singulars i les peces especials de la cobertura.
Inclou: Neteja de la superfície suport. Replanteig dels panells per faldó. Tall, preparació i col·locació dels panells. Fixació mecànica dels panells. Segellat de junts. Aplicació d'una mà de pintura antioxidant en els cavalcaments entre panells.
Criteri d'amidament de projecte: Superfície mesurada en veritable magnitud, segons documentació gràfica de Projecte.
Criteri de mesura d'obra: Es mesurarà, en veritable magnitud, la superfície realment executada segons especificacions de Projecte.

| Codi | Ut | Descripció | Rendiment | Preu | Import |
|---|---|---|---|---|---|
| mt13dcp011bul | m² | Panell sandwich acústic d'acer galvanitzat, per a cobertes, de 100 mm d'espessor i 1150 mm d'amplada, format per cara exterior de xapa grecada amb cinc greques acabat prelacat, RC3 i RUV2, segons UNE-EN 10169, de 0,5 mm d'espessor, ànima aïllant de llana de roca de densitat mitjana 95 kg/m³ i cara interior de xapa nervada acabat prelacat, de 0,5 mm d'espessor, amb perforacions de 3 mm de diàmetre, conductivitat tèrmica 0,35 W/(mK), Euroclasse A2-s1, d0 de reacció al foc, segons UNE-EN 13501-1, amb 35 dB d'índex global de reducció acústica, Rw, proporcionant una reducció del nivell global ponderat de pressió de soroll aeri de 34,7 dBA i coeficient d'absorció acústica mitjà 0,85, segons UNE-EN ISO 354. (material) | 1.13 | 51.65 | 58.365 |
| mt13dcp030a | U | Kit d'accessoris de fixació, per a panells sandvitx aïllants, en cobertes inclinades. (material) | 0.2 | 14.55 | 2.910 |
| mt13dcp020a | m | Cinta flexible de butil, adhesiva per ambdues cares, per al segellat d'estanquitat dels cavalcaments entre panells sandvitx. (material) | 2.1 | 2.05 | 4.305 |
| mt27pfi150a | kg | Pintura antioxidant d'assecat ràpid, a base de resines, pigments d'alumini amb resistència als raigs UV i partícules de vidre termoendurit, amb resistència a la intempèrie i a l'envelliment, repel·lent de l'aigua i la brutícia i amb alta resistència als agents químics; per a aplicar amb brotxa, corró o pistola. (material) | 0.07 | 1 | 0.070 |
| mo051 | h | Oficial 1ª muntador de tancaments industrials. (mà d'obra) | 0.12 | 30.63 | 3.676 |
| mo098 | h | Ajudant muntador de tancaments industrials. (mà d'obra) | 0.12 | 26.39 | 3.167 |
| % | % | Costos directes complementaris | 2 % | 72.493 | 1.450 |
|  |  | Costos directes |  |  | 73.943 |

Residus:
- col·locació: mt13dcp011bul; factor de residu 0.0072
- col·locació: mt27pfi150a; factor de residu 0.055

## Recursos

**mt13dcp011bul** m² Panell sandwich acústic d'acer galvanitzat
Dades tècniques: Cost energètic 356.530 MJ; Emissió de CO2 35.475 kg; Codi LER 17 04 05; Massa de l'element 17.4 kg; Volum 0.008286 m3
Residus:
- embalatge: re170203 Plàstic. (component de residu); rendiment 0.032 kg; Codi LER 17 02 03; Massa de l'element 1 kg; Volum 0.001667 m3

**mt13dcp020a** m Cinta flexible de butil
Dades tècniques: Cost energètic 7.996 MJ; Emissió de CO2 0.348 kg

**mt27pfi150a** kg Pintura antioxidant d'assecat ràpid
Dades tècniques: Cost energètic 30.266 MJ; Emissió de CO2 1.493 kg; Codi LER 08 01 11; Massa de l'element 1 kg; Volum 0.001111 m3
Residus:
- embalatge: re170203 Plàstic; rendiment 0.032 kg
