# Cobertura de plaques de polièster

- Propietat de l'arxiu: CYPE Ingenieros S.A.
- Format: FIEBDC-3/2016
- Programa: Generador de preus de la construcció. CYPE Ingenieros, S.A.
- Data: 06/06/2025
- Divisa: EUR
- Costos indirectes: 3 %
- IVA: 21 %

## Q Cobertes

### QU Components de cobertes inclinades i corbes

#### QUO De plaques de polièster

**QUO010** m² Cobertura de plaques de polièster.
Cobertura de plaques translúcides de polièster, de perfil mini ona, de 10 mm d'espessor, amb una transmissió de lluminositat del 85%, col·locades amb un cavalcament de la placa superior de 130 mm i un cavalcament lateral de dues ones i fixades mecànicament sobre entramat lleuger metàl·lic o de fusta, a coberta inclinada, amb una pendent major del 10%. Inclús accessoris de fixació de les plaques.
Criteri de valoració econòmica: El preu no inclou la superfície suport.
Inclou: Replanteig de les plaques per faldó. Col·locació de les peces per a recolzament de les plaques. Tall, preparació i col·locació de les plaques. Fixación mecànic de les plaques.
Criteri d'amidament de projecte: Superfície mesurada en veritable magnitud, segons documentació gràfica de Projecte.
Criteri de mesura d'obra: Es mesurarà, en veritable magnitud, la superfície realment executada segons especificacions de Projecte.

| Codi | Ut | Descripció | Rendiment | Preu | Import |
|---|---|---|---|---|---|
| mt13lpo100ap | m² | Placa translúcida de polièster, de perfil mini ona, de 10 mm d'espessor, amb una transmissió de lluminositat del 85%. (material) | 1.1 | 10.84 | 11.924 |
| mt13lpo140a | U | Kit d'accessoris de fixació, per a plaques de polièster, en cobertes inclinades, format per peces de polipropilè per a recolzament de placa de perfil mini ona, amb el mateix perfil de l'ona, peces d'acer inoxidable amb volandera d'EPDM per a col·locar sobre la part superior de la placa i assegurar l'estanquitat de la fixació i cargols autoroscants. (material) | 0.25 | 30.75 | 7.688 |
| mo051 | h | Oficial 1ª muntador de tancaments industrials. (mà d'obra) | 0.108 | 30.63 | 3.308 |
| mo098 | h | Ajudant muntador de tancaments industrials. (mà d'obra) | 0.108 | 26.39 | 2.850 |
| % | % | Costos directes complementaris | 2 % | 25.770 | 0.515 |
|  |  | Costos directes |  |  | 26.285 |

## Recursos

**mt13lpo100ap** m² Placa translúcida de polièster, de perfil mini ona, de 10 mm d'espessor, amb una transmissió de lluminositat del 85%
Dades tècniques: Cost energètic 94.212 MJ; Emissió de CO2 4.104 kg
Residus:
- embalatge: re150101 Envasos de paper i cartró. (component de residu); rendiment 0.06 kg; Codi LER 15 01 01; Massa de l'element 1 kg; Volum 0.001333 m3
