# Cobertura de plaques de policarbonat

- Propietat de l'arxiu: CYPE Ingenieros S.A.
- Format: FIEBDC-3/2016
- Programa: Generador de preus de la construcció. CYPE Ingenieros, S.A.
- Data: 13/06/2024
- Divisa: EUR
- Costos indirectes: 3 %
- IVA: 21 %

## Q Cobertes

### QU Components de cobertes inclinades i corbes

#### QUP De plaques de policarbonat

**QUP010** m² Cobertura de plaques de policarbonat.
Cobertura de plaques translúcides de policarbonat, de perfil mini ona, de 10 mm d'espessor, amb una transmissió de lluminositat del 90%, col·locades amb un cavalcament de la placa superior de 130 mm i un cavalcament lateral de dues ones i fixades mecànicament sobre entramat lleuger metàl·lic o de fusta, a coberta inclinada, amb una pendent major del 10%. Inclús accessoris de fixació de les plaques i silicona neutra oxímica, per al segellat d'encavallaments.
Criteri de valoració econòmica: El preu no inclou la superfície suport ni la resolució de punts singulars.
Inclou: Replanteig de les plaques per faldó. Col·locació de les peces per a recolzament de les plaques. Tall, preparació i col·locació de les plaques. Fixación mecànic de les plaques. Segellat d'encavallaments.
Criteri d'amidament de projecte: Superfície mesurada en veritable magnitud, segons documentació gràfica de Projecte.
Criteri de mesura d'obra: Es mesurarà, en veritable magnitud, la superfície realment executada segons especificacions de Projecte.

| Codi | Ut | Descripció | Rendiment | Preu | Import |
|---|---|---|---|---|---|
| mt13lpo100dv | m² | Placa translúcida de policarbonat, de perfil mini ona, de 10 mm d'espessor, amb una transmissió de lluminositat del 90%. (material) | 1.1 | 16.73 | 18.403 |
| mt13lpo140d | U | Kit d'accessoris de fixació, per a plaques de policarbonat, en cobertes inclinades, format per peces de polipropilè per a recolzament de placa de perfil mini ona, amb el mateix perfil de l'ona, peces d'acer inoxidable amb volandera d'EPDM per a col·locar sobre la part superior de la placa i assegurar l'estanquitat de la fixació i cargols autoroscants. (material) | 0.2 | 30.75 | 6.150 |
| mt22www050a | U | Cartutx de 300 ml de silicona neutra oxímica, d'elasticitat permanent i enduriment ràpid, color blanc, rang de temperatura de treball de -60 a 150°C, amb resistència als rajos UV, duresa Shore A aproximada de 22, segons UNE-EN ISO 868 i elongació a ruptura >= 800%, segons UNE-EN ISO 8339. (material) | 0.2 | 4.73 | 0.946 |
| mo051 | h | Oficial 1ª muntador de tancaments industrials. (mà d'obra) | 0.108 | 29.34 | 3.169 |
| mo098 | h | Ajudant muntador de tancaments industrials. (mà d'obra) | 0.108 | 25.28 | 2.730 |
| % | % | Costos directes complementaris | 2 % | 31.398 | 0.628 |
|  |  | Costos directes |  |  | 32.026 |

Residus:
- col·locació: mt22www050a; factor de residu 0.06

## Recursos

**mt13lpo100dv** m² Placa translúcida de policarbonat, de perfil mini ona, de 10 mm d'espessor, amb una transmissió de lluminositat del 90%
Dades tècniques: Cost energètic 198.022 MJ; Emissió de CO2 13.599 kg
Residus:
- embalatge: re150101 Envasos de paper i cartró. (component de residu); rendiment 0.06 kg; Codi LER 15 01 01; Massa de l'element 1 kg; Volum 0.001333 m3

**mt22www050a** U Cartutx de 300 ml de silicona neutra oxímica
Dades tècniques: Cost energètic 61.288 MJ; Emissió de CO2 2.605 kg; Codi LER 17 09 04; Massa de l'element 0.3 kg; Volum 0.0002 m3
Residus:
- embalatge: re170203 Plàstic. (component de residu); rendiment 0.1 kg; Codi LER 17 02 03; Massa de l'element 1 kg; Volum 0.001667 m3
