# Punt singular per a coberta inclinada de teules asfàltiques

- Propietat de l'arxiu: CYPE Ingenieros S.A.
- Format: FIEBDC-3/2016
- Programa: Generador de preus de la construcció. CYPE Ingenieros, S.A.
- Data: 10/03/2023
- Divisa: EUR
- Costos indirectes: 3 %
- IVA: 21 %

## Q Cobertes

### QU Components de cobertes inclinades

#### QUS De teules asfàltiques

**QUS011** m Punt singular per a coberta inclinada de teules asfàltiques.
Carener per a coberta inclinada, amb una pendent major del 15%, amb teules asfàltiques, Bardoline oval "ONDULINE" color verd, compostes d'una capa central de fibra de vidre saturada en asfalt, recoberta per les dues cares amb betum rovellat amb polímers i superfície exposada formada per sorra de sílice finament triturada i acolorida, fixades mecànicament al suport. Inclús tatxes, Bardoline "ONDULINE", per a la fixació de les teules asfàltiques.
Inclou: Tall i doblec de les teules asfàltiques. Fixació de les teules asfàltiques.
Criteri d'amidament de projecte: Longitud mesurada en veritable magnitud, segons documentació gràfica de Projecte.
Criteri de mesura d'obra: Es mesurarà en veritable magnitud, la longitud realment executada segons especificacions de Projecte.

| Codi | Ut | Descripció | Rendiment | Preu | Import |
|---|---|---|---|---|---|
| mt13tao010h | m² | Teula asfàltica, Bardoline oval "ONDULINE", color verd, composta d'una capa central de fibra de vidre saturada en asfalt, recoberta per les dues cares amb betum rovellat amb polímers i superfície exposada formada per sorra de sílice finament triturada i acolorida, segons UNE-EN 544. (material) | 1 | 17.34 | 17.340 |
| mt13tao030 | kg | Tatxa, Bardoline "ONDULINE". (material) | 2 | 10.65 | 21.300 |
| mo020 | h | Oficial 1ª construcció. (mà d'obra) | 0.24 | 27.5 | 6.600 |
| mo077 | h | Ajudant construcció. (mà d'obra) | 0.24 | 24.46 | 5.870 |
| % | % | Costos directes complementaris | 2 % | 51.110 | 1.022 |
|  |  | Costos directes |  |  | 52.132 |

Residus:
- col·locació: mt13tao010h; factor de residu 0.03
- col·locació: mt13tao030 Tatxa, Bardoline "ONDULINE"; factor de residu 0.0125

## Recursos

**mt13tao010h** m² Teula asfàltica
Dades tècniques: Cost energètic 444.028 MJ; Emissió de CO2 13.599 kg; Codi LER 17 03 02; Massa de l'element 10 kg; Volum 0.01 m3
Residus:
- embalatge: re170201 Fusta. (component de residu); rendiment 0.021 kg; Codi LER 17 02 01; Massa de l'element 1 kg; Volum 0.000909 m3
- embalatge: re170203 Plàstic. (component de residu); rendiment 0.008 kg; Codi LER 17 02 03; Massa de l'element 1 kg; Volum 0.001667 m3

**mt13tao030** kg Tatxa, Bardoline "ONDULINE"
Dades tècniques: Cost energètic 25.100 MJ; Emissió de CO2 2.560 kg; Codi LER 17 04 05; Massa de l'element 1 kg; Volum 0.000476 m3
