# Alicatat amb peces ceràmiques especials de tipus llistell

- Propietat de l'arxiu: CYPE INGENIEROS, S.A.
- Format: FIEBDC-3/2002
- Divisa: EUR
- Costos indirectes: 3.00 %
- IVA: 21.00 %

**RAG023** m Alicatat amb peces ceràmiques especials de tipus llistell, sanefa o d'altres "BUTECH", de 1 cm d'amplada, 10 €/m, col·locades en paraments interiors, rebudes amb morter de ciment M-5, amb junt obert (separació entre 3 i 15 mm).
Alicatat amb peces ceràmiques especials de tipus llistell, sanefa o d'altres "BUTECH", de 1 cm d'amplada, 10 €/m, col·locades en paraments interiors, rebudes amb morter de ciment M-5, estès sobre tota la cara posterior de la peça i ajustat a punta de paleta, reblen amb el mateix morter els buits que poguessin quedar; tot allò prèvia preparació del parament suport amb un esquitxat amb morter de ciment fluït. Rejuntat amb morter de junts cimentós tipus CG 2, color blanc, per junts de 2 a 15 mm. Inclús talls, rematades, junts i peces especials.
Inclou: Preparació de la part de formigó del parament base amb un esquitxat previ amb morter de ciment diluït. Amerat de les peces abans de la seva col·locació per immersió en aigua. Replanteig i col·locació de les peces. Rejuntat. Neteja del parament.
Criteri d'amidament de projecte: Longitud mesurada segons documentació gràfica de Projecte, sense incloure buits de portes. No s'ha incrementat l'amidament per trencaments i retallades, ja que en la descomposició s'ha considerat un 5% més de peces.
Criteri de mesura d'obra: Es mesurarà la longitud realment executada segons especificacions de Projecte.

| Codi | Ut | Descripció | Rendiment | Preu | Import |
|---|---|---|---|---|---|
| mt09mor010c | m³ | Morter de ciment CEM II/B-P 32,5 N tipus M-5, confeccionat en obra con 250 kg/m³ de ciment i una proporció en volum 1/6. (material) | 0.001 | 115.30 | 0.12 |
| mt19alb200a1000 | m | Peça ceràmica especial, "BUTECH", "PORCELANOSA GRUPO", de 1 cm d'amplada, per enrajolats, 10,00€/m. (material) | 1.050 | 10.00 | 10.50 |
| mt09mcp020fv | kg | Morter de junts cimentós tipus CG2, segons UNE-EN 13888, color blanc, per junts de 2 a 15 mm, compost per ciment d'alta resistència, quars, additius especials, pigments i resines sintètiques. (material) | 0.300 | 0.78 | 0.23 |
| mo024 | h | Oficial 1ª enrajolador. (mà d'obra) | 0.104 | 24.50 | 2.55 |
| mo062 | h | Ajudant enrajolador. (mà d'obra) | 0.104 | 21.75 | 2.26 |
| % | % | Costos directes complementaris | 2 % | 15.66 | 0.31 |
|  |  | Costos directes |  |  | 15.97 |
