# Alicatat amb plaques de gres porcellànic de gran format STON-KER de "BUTECH"

- Propietat de l'arxiu: CYPE INGENIEROS, S.A.
- Format: FIEBDC-3/2002
- Divisa: EUR
- Costos indirectes: 3.00 %
- IVA: 21.00 %

**RAG063** m² Alicatat amb plaques de gres porcellànic de gran format STON-KER de "BUTECH", "PORCELANOSA GRUPO", sèrie Carpatia, acabat Beix, de 33x66x1 cm, col·locades sobre una superfície suport de guix o plaques d'escaiola en parament interior, rebudes amb adhesiu cimentós millorat, C2 TE, amb lliscament reduït i temps obert ampliat, Fr-one Gris "BUTECH", sense junt (separació entre rajoles entre 1,5 i 3 mm); amb cantoneres de PVC; rejuntat amb morter de junts cimentós Colorstuk 0-4 "BUTECH", tipus CG 2, color Manhattan, per junts de fins a 4 mm.
Alicatat amb plaques de gres porcellànic de gran format STON-KER de "BUTECH", "PORCELANOSA GRUPO", sèrie Carpatia, acabat Beix, de 33x66x1 cm, col·locades sobre una superfície suport de guix o plaques d'escaiola en parament interior, rebudes amb adhesiu cimentós millorat, C2 TE, amb lliscament reduït i temps obert ampliat, Fr-one Gris "BUTECH", estès amb plana sobre superfície suport, i rejuntat amb morter de junts cimentós Colorstuk 0-4 "BUTECH", tipus CG 2, color Manhattan, per junts de fins a 4 mm. Inclús preparació de la superfície suport de guix o plaques d'escaiola, replanteig, talls i junts; amb cantoneres de PVC; acabat i neteja final.
Inclou: Preparació de la superfície suport. Aplicació de l'emprimació. Replanteig de nivells i disposició de rajoles. Col·locació de mestres o regles. Preparació i aplicació de l'adhesiu. Formació de juntes de moviment. Col·locació de les rajoles. Execució de cantonades. Rejuntat de rajoles. Acabat i neteja final.
Criteri d'amidament de projecte: Superfície mesurada segons documentació gràfica de Projecte, deduint els buits de superfície major de 3 m². No s'ha incrementat l'amidament per trencaments i retallades, ja que en la descomposició s'ha considerat un 5% més de peces.
Criteri de mesura d'obra: Es mesurarà la superfície realment executada segons especificacions de Projecte, deduint els buits de superfície major de 3 m².

| Codi | Ut | Descripció | Rendiment | Preu | Import |
|---|---|---|---|---|---|
| mt09mcb010g | kg | Adhesiu cimentós millorat, C2 TE, amb lliscament reduït i temps obert ampliat, segons UNE-EN 12004, Fr-one Gris "BUTECH", per a façanes ceràmiques, compost per ciments d'alta resistència, àrids seleccionats i alt contingut en resines sintètiques. (material) | 6.000 | 0.56 | 3.36 |
| mt19awa010 | m | Cantonera de PVC en cantonades enrajolades. (material) | 0.500 | 1.32 | 0.66 |
| mt09mcb030d | kg | Emprimació aquosa de resines sintètiques Uniprim, "BUTECH", per a col·locar sobre el suport de guix, anhidrita o guix, prèviament a la col·locació amb adhesiu cimentós de les rajoles ceràmiques. (material) | 0.200 | 3.96 | 0.79 |
| mt12pcb020lgD1 | m² | Placa de gres porcellànic de gran format STON-KER de "BUTECH", "PORCELANOSA GRUPO", sèrie Carpatia, acabat Beix, de 33x66x1 cm. (material) | 1.050 | 42.93 | 45.08 |
| mt09mcb020aa | kg | Morter de junts cimentós Colorstuk 0-4 "BUTECH", tipus CG2, segons UNE-EN 13888, color Manhattan, per junts de fins a 4 mm, compost per ciments d'alta resistència, àrids seleccionats, pigments i additius específics, apte per a tot tipus de rajoles ceràmiques i pedres naturals. (material) | 0.500 | 1.17 | 0.59 |
| mo024 | h | Oficial 1ª enrajolador. (mà d'obra) | 0.406 | 24.50 | 9.95 |
| mo062 | h | Ajudant enrajolador. (mà d'obra) | 0.203 | 21.75 | 4.42 |
| % | % | Costos directes complementaris | 2 % | 64.85 | 1.30 |
|  |  | Costos directes |  |  | 66.15 |
