# Capa base de morter natural d'argila sense additius sobre parament interior

- Propietat de l'arxiu: CYPE Ingenieros S.A.
- Format: FIEBDC-3/2016
- Programa: Generador de preus de la construcció. CYPE Ingenieros, S.A.
- Data: 11/03/2024
- Divisa: EUR
- Costos indirectes: 3 %
- IVA: 21 %

## R Revestiments i extradossats

### RB Morters industrials per a enlluït i lliscat

#### RBC Morters d'argila

**RBC010** m² Capa base de morter natural d'argila sense additius sobre parament interior.
Capa base formada per una primera capa de morter natural d'argila sense additius amb fibres vegetals, de 35 mm d'espessor, reglejat, amb acabat remolinat, aplicat manualment i una segona capa de morter natural d'argila sense additius, per a regularització de superfícies, de 2 mm d'espessor, aplicat manualment, sobre parament interior d'entramat lleuger de fusta i palla, vertical, de fins 3 m d'altura. Inclús malla de fibres de jute per evitar fissures.
Criteri de valoració econòmica: El preu inclou la protecció dels elements de l'entorn que puguin veure's afectats durant els treballs i la resolució de punts singulars, però no inclou la capa de terminació.
Inclou: Preparació de la superfície suport. Especejament de panys de treball. Col·locació de regles i corretges. Col·locació de tocs. Formació de mestres. Preparació del morter. Aplicació del morter. Realització de juntes i punts singulars. Execució de l'acabat. Cura del morter.
Criteri d'amidament de projecte: Superfície mesurada segons documentació gràfica de Projecte, deduint el 50% dels buits entre 2 i 4 m² i el 100% dels buits majors de 4 m², afegint a canvi, en aquests últims, la superfície de la part interior del buit, corresponent al desenvolupament de brancals i llindes. En els buits que no es dedueixin, o que es dedueixin parcialment, estan inclosos els treballs de realitzar la superfície interior del buit.
Criteri de mesura d'obra: Es mesurarà la superfície realment executada segons especificacions de Projecte, deduint el 50% dels buits entre 2 i 4 m² i el 100% dels buits majors de 4 m², afegint a canvi, en aquests últims, la superfície de la part interior del buit, corresponent al desenvolupament de brancals i llindes. En els buits que no es dedueixin, o que es dedueixin parcialment, estan inclosos els treballs de realitzar la superfície interior del buit.

| Codi | Ut | Descripció | Rendiment | Preu | Import |
|---|---|---|---|---|---|
| mt28mca010a | kg | Morter natural d'argila sense additius, compost per àrids seleccionats amb granulometria de fins a 3 mm de diàmetre amb fibres vegetals, densitat 1830 kg/m³, resistència a compressió 2 N/mm², subministrat en sacs. (material) | 49 | 0.21 | 10.290 |
| mt28mca015a | kg | Morter natural d'argila sense additius, compost per àrids seleccionats amb granulometria de fins a 3 mm de diàmetre, densitat 1800 kg/m³, resistència a compressió 1,9 N/mm², subministrat en sacs, per a regularització de superfícies. (material) | 2.8 | 0.19 | 0.532 |
| mt08aaa010a | m³ | Aigua. (material) | 0.01 | 1.5 | 0.015 |
| mt28mca005a | m² | Malla de fibres de jute aprestada amb midó de blat de moro, de 135 g/m² de massa superficial. (material) | 0.2 | 2.57 | 0.514 |
| mo039 | h | Oficial 1ª revocador. (mà d'obra) | 0.528 | 28.42 | 15.006 |
| mo111 | h | Peó especialitzat revocador. (mà d'obra) | 0.528 | 25.02 | 13.211 |
| % | % | Costos directes complementaris | 2 % | 39.568 | 0.791 |
|  |  | Costos directes |  |  | 40.359 |

Residus:
- col·locació: mt28mca010a; factor de residu 0.0198
- col·locació: mt28mca015a; factor de residu 0.0198
- col·locació: mt28mca005a Malla de fibres de jute aprestada amb midó de blat de moro, de 135 g/m² de massa superficial; factor de residu 0.013

## Recursos

**mt28mca010a** kg Morter natural d'argila sense additius
Dades tècniques: Cost energètic 0.942 MJ; Emissió de CO2 0.030 kg; Codi LER 17 01 01; Massa de l'element 1 kg; Volum 0.000667 m3
Residus:
- embalatge: re150101 Envasos de paper i cartró. (component de residu); rendiment 0.009 kg; Codi LER 15 01 01; Massa de l'element 1 kg; Volum 0.001333 m3

**mt28mca015a** kg Morter natural d'argila sense additius
Dades tècniques: Cost energètic 0.345 MJ; Emissió de CO2 0.028 kg; Codi LER 17 01 01; Massa de l'element 1 kg; Volum 0.000667 m3
Residus:
- embalatge: re150101 Envasos de paper i cartró; rendiment 0.009 kg

**mt08aaa010a** m³ Aigua
Dades tècniques: Cost energètic 60.000 MJ; Emissió de CO2 30.000 kg

**mt28mca005a** m² Malla de fibres de jute aprestada amb midó de blat de moro, de 135 g/m² de massa superficial
Dades tècniques: Cost energètic 3.389 MJ; Emissió de CO2 -0.232 kg; Codi LER 20 02 01; Massa de l'element 0.135 kg; Volum 0.00009 m3
