# Revestiment decoratiu en façanes i paraments interiors

- Propietat de l'arxiu: CYPE INGENIEROS, S.A.
- Format: FIEBDC-3/2002
- Divisa: EUR
- Costos indirectes: 3.00 %
- IVA: 21.00 %

**RBC040** m² Revestiment decoratiu en façanes i paraments interiors, amb morter industrial Morcemsec Active Proyectable "GRUPO PUMA", tipus CR CSIV W2, segons UNE-EN 998-1, color blanc, a base de ciment TX, fotocatalític, descontaminant i autonetejable, i.active "FYM ITALCEMENTI GROUP", per a la realització de la capa d'acabat en revestiments continus bicapa.
Formació en façanes i paraments interiors, de capa d'acabat per a revestiments continus bicapa, amb morter industrial Morcemsec Active Proyectable "GRUPO PUMA", tipus CR CSIV W2, segons UNE-EN 998-1, color blanc, compost per ciment TX, fotocatalític, descontaminant i autonetejable, i.active "FYM ITALCEMENTI GROUP", pols de marbre i additius orgànics i inorgànics. Aplicat mecànicament sobre una capa base de morter industrial (no inclosa en aquest preu), i un cop iniciat l'enduriment, remolinar el material amb un remolinador de fusta o plàstic. Fins i tot p/p de preparació de la superfície de suport, formació de junts, racons, arestes, rematades en els trobaments amb paraments, revestiments o altres elements rebuts a la seva superfície, curat del morter, i protecció de la fusteria amb cinta adhesiva de pintor.
Inclou: Preparació de la superfície suport. Especejament de panys de treball. Preparació del morter. Realització de juntes i punts singulars. Aplicació i acabat superficial. Cura del morter.
Criteri d'amidament de projecte: Superfície mesurada segons documentació gràfica de Projecte, deduint els buits de superfície major de 3 m², afegint a canvi la superfície de la part interior del buit, corresponent al desenvolupament de brancals i llindes.
Criteri de mesura d'obra: Es mesurarà la superfície realment executada segons especificacions de Projecte, deduint els buits de superfície major de 3 m², afegint a canvi la superfície de la part interior del buit, corresponent al desenvolupament de brancals i llindes.

| Codi | Ut | Descripció | Rendiment | Preu | Import |
|---|---|---|---|---|---|
| mt28mop211d | kg | Morter industrial Morcemsec Active Proyectable "GRUPO PUMA", tipus CR CSIV W2, segons UNE-EN 998-1, color blanc, compost per ciment TX, fotocatalític, descontaminant i autonetejable, i.active "FYM ITALCEMENTI GROUP", pols de marbre i additius orgànics i inorgànics. (material) | 24.000 | 0.92 | 22.08 |
| mt27wav020a | m | Cinta adhesiva de pintor. (material) | 1.000 | 0.10 | 0.10 |
| mo039 | h | Oficial 1ª revocador. (mà d'obra) | 0.179 | 23.30 | 4.17 |
| mo111 | h | Peó especialitzat revocador. (mà d'obra) | 0.179 | 20.55 | 3.68 |
| % | % | Costos directes complementaris | 4 % | 30.03 | 1.20 |
|  |  | Costos directes |  |  | 31.23 |
