# Xapat amb plaquetes prefabricades de formigó, color gris, 20x40x2 cm, fixades amb morter de ciment M-5, en parament vertical, fins a 3 m d'altura

- Propietat de l'arxiu: CYPE INGENIEROS, S.A.
- Format: FIEBDC-3/2002
- Divisa: EUR
- Costos indirectes: 3.00 %
- IVA: 21.00 %

**RCH010** m² Xapat amb plaquetes prefabricades de formigó, color gris, 20x40x2 cm, fixades amb morter de ciment M-5, en parament vertical, fins a 3 m d'altura.
Xapat en parament vertical, fins a 3 m d'altura, amb plaquetes prefabricades de formigó, color gris, de 20x40x2 cm, rebut amb morter de ciment M-5 estès sobre tota la cara posterior de la peça i ajustat a punta de paleta, reblen amb el mateix morter els buits que poguessin quedar; tot allò prèvia preparació del parament suport amb un esquitxat amb morter de ciment fluït. Rejuntat amb morter de juntes especial per a revestiments de prefabricats de formigó. Inclús talls, biaix de cartabó, juntes i peces especials.
Inclou: Neteja i humectació del parament a revestir. Col·locació i aplomat de mires de referència. Estesa de fils entre mires. Preparació de les plaquetes, esquitxant-les amb beurada de ciment i sorra per la cara interior. Col·locació de les llosetes. Comprovació de l'aplomat, nivell i alineació de la filada de plaquetes. Rejuntat. Neteja final del parament.
Criteri d'amidament de projecte: Superfície mesurada segons documentació gràfica de Projecte, deduint els buits de superfície major de 3 m², afegint a canvi la superfície de la part interior del buit, corresponent al desenvolupament de brancals i llindes. No s'ha incrementat l'amidament per trencaments i retallades, ja que en la descomposició s'ha considerat un 5% més de peces.
Criteri de mesura d'obra: Es mesurarà la superfície realment executada segons especificacions de Projecte, deduint els buits de superfície major de 3 m², afegint a canvi la superfície de la part interior del buit, corresponent al desenvolupament de brancals i llindes.

| Codi | Ut | Descripció | Rendiment | Preu | Import |
|---|---|---|---|---|---|
| mt19php010a | m² | Plaqueta prefabricada de formigó gris, 20x40x2 cm. (material) | 1.050 | 10.47 | 10.99 |
| mt09mor010c | m³ | Morter de ciment CEM II/B-P 32,5 N tipus M-5, confeccionat en obra con 250 kg/m³ de ciment i una proporció en volum 1/6. (material) | 0.025 | 115.30 | 2.88 |
| mt09mcr235 | kg | Morter de juntes per prefabricats de formigó i pedra artificial, compost de ciment, àrids, pigments i additius especials. (material) | 0.150 | 2.47 | 0.37 |
| mo020 | h | Oficial 1ª construcció. (mà d'obra) | 0.371 | 24.50 | 9.09 |
| mo077 | h | Ajudant construcció. (mà d'obra) | 0.371 | 21.75 | 8.07 |
| mo113 | h | Peó ordinari construcció. (mà d'obra) | 0.371 | 20.46 | 7.59 |
| % | % | Costos directes complementaris | 2 % | 38.99 | 0.78 |
|  |  | Costos directes |  |  | 39.77 |
