# Revestiment mural vinílic

- Propietat de l'arxiu: CYPE Ingenieros S.A.
- Format: FIEBDC-3/2016
- Programa: Generador de preus de la construcció. CYPE Ingenieros, S.A.
- Data: 11/03/2024
- Divisa: EUR
- Costos indirectes: 3 %
- IVA: 21 %

## R Revestiments i extradossats

### RD Decoratius

#### RDS Flexibles

**RDS020** m² Revestiment mural vinílic.
Revestiment mural amb làmina homogènia de PVC, de 0,90 mm d'espessor, amb tractament de protecció superficial PUR, color a escollir. Col·locació en obra: amb adhesiu a base de resina acrílica en dispersió aquosa.
Inclou: Neteja i preparació de la superfície suport. Replanteig. Tall i preparació del revestiment. Aplicació de l'adhesiu. Col·locació i fixació del revestiment. Neteja de l'adhesiu sobrant i pas del corró d'aixafar juntes. Resolució de trobades i punts singulars.
Criteri d'amidament de projecte: Superfície mesurada segons documentació gràfica de Projecte, deduint els buits de superfície major de 2 m².
Criteri de mesura d'obra: Es mesurarà la superfície realment executada segons especificacions de Projecte, deduint els buits de superfície major de 2 m².

| Codi | Ut | Descripció | Rendiment | Preu | Import |
|---|---|---|---|---|---|
| mt29cam010 | kg | Adhesiu a base de resina acrílica en dispersió aquosa, per a l'encolat de revestiments murals flexibles. (material) | 0.15 | 4.7 | 0.705 |
| mt18pha080a | m² | Làmina homogènia de PVC, de 0,9 mm d'espessor, amb tractament de protecció superficial PUR, color a escollir; subministrada en rotllos de 200 cm d'amplada; pes total: 1600 g/m²; Euroclasse B-s2, d0 de reacció al foc, segons UNE-EN 13501-1. (material) | 1.05 | 25.22 | 26.481 |
| mo026 | h | Oficial 1ª instal·lador de revestiments flexibles. (mà d'obra) | 0.156 | 28.42 | 4.434 |
| mo064 | h | Ajudant instal·lador de revestiments flexibles. (mà d'obra) | 0.156 | 25.28 | 3.944 |
| % | % | Costos directes complementaris | 2 % | 35.564 | 0.711 |
|  |  | Costos directes |  |  | 36.275 |

Residus:
- col·locació: mt29cam010 Adhesiu a base de resina acrílica en dispersió aquosa, per a l'encolat de revestiments murals flexibles; factor de residu 0.038491
- col·locació: mt18pha080a; factor de residu 0.041535

## Recursos

**mt29cam010** kg Adhesiu a base de resina acrílica en dispersió aquosa, per a l'encolat de revestiments murals flexibles
Dades tècniques: Cost energètic 75.527 MJ; Emissió de CO2 2.872 kg; Codi LER 17 09 04; Massa de l'element 1 kg; Volum 0.000667 m3
Residus:
- embalatge: re170203 Plàstic. (component de residu); rendiment 0.003 kg; Codi LER 17 02 03; Massa de l'element 1 kg; Volum 0.001667 m3

**mt18pha080a** m² Làmina homogènia de PVC
Dades tècniques: Cost energètic 134.483 MJ; Emissió de CO2 4.766 kg; Codi LER 17 02 03; Massa de l'element 1.6 kg; Volum 0.002667 m3
Residus:
- embalatge: re170203 Plàstic; rendiment 0.036 kg
