# Revestiment d'escales de terratzo

- Propietat de l'arxiu: CYPE Ingenieros S.A.
- Format: FIEBDC-3/2016
- Programa: Generador de preus de la construcció. CYPE Ingenieros, S.A.
- Data: 11/03/2024
- Divisa: EUR
- Costos indirectes: 3 %
- IVA: 21 %

## R Revestiments i extradossats

### RE Escales

#### REC De terratzo

**REC010** U Revestiment d'escales de terratzo.
Revestiment d'escales d'anada i tornada, de dos trams rectes amb replà intermedi amb 17 esglaons de 100 cm d'amplada mitjançant el muntatge dels següents elements: esglaonat format per esglaó prefabricat de terratzo, en "L", per a interiors, ús normal, microgra (menor o igual a 6 mm), color Ivori, longitud fins a 110 cm, amb profunditat de petjada de 23-32 cm i altura de contrapetja de 13-20 cm, polit en fàbrica, segons UNE-EN 13748-1 d'entre 3 i 5 cm de gruix, cara i cantells polits; entornpeu de terratzo microgra (menor o igual a 6 mm), color Ivori, d'una peça a saltacavall, col·locat en un lateral, rebut tot això amb morter de ciment M-5, amb sorra de molla, sobre un esglaonat previ (no inclòs en aquest preu). Inclús revestiment de replà i rejuntat amb la mateixa tonalitat de les peces.
Inclou: Replanteig i traçat d'esglaons. Tall de les peces i formació d'encaixos en cantonades i racons. Humectació de l'esglaonat. Col·locació amb morter del primer esglaó. Estesa de cordills. Col·locació de les peces. Col·locació de l'entornpeu. Reomplert de junts. Neteja del tram.
Criteri d'amidament de projecte: Nombre d'unitats previstes, segons documentació gràfica de Projecte.
Criteri de mesura d'obra: Es mesurarà el nombre d'unitats realment executades segons especificacions de Projecte.

| Codi | Ut | Descripció | Rendiment | Preu | Import |
|---|---|---|---|---|---|
| mt09mor010c | m³ | Morter de ciment CEM II/B-P 32,5 N tipus M-5, confeccionat en obra con 250 kg/m³ de ciment i una proporció en volum 1/6. (material) | 0.197 | 115.3 | 22.714 |
| mt18ppt010fa | U | Esglaó prefabricat de terratzo, en "L", per a interiors, ús normal, microgra (menor o igual a 6 mm), color Ivori, longitud fins a 110 cm, amb profunditat de petjada de 23-32 cm i altura de contrapetja de 13-20 cm, polit en fàbrica, segons UNE-EN 13748-1. (material) | 17 | 30.36 | 516.120 |
| mt18zpt010m | m | Entornpeu d'escala de terratzo microgra (menor o igual a 6 mm), per a interiors, color Ivori, d'una peça a saltacavall, per a esglaó en "L". (material) | 6.8 | 17.2 | 116.960 |
| mt18btl010gb | m² | Peces de terratzo per a interior, ús normal, microgra (menor o igual a 6 mm), format nominal 33x33 cm, color Ivori, amb un primer polit en fàbrica, per a polit i abrillantat final en obra, segons UNE-EN 13748-1. (material) | 1.05 | 9.9 | 10.395 |
| mt18rtl010gb | m | Entornpeu de terratzo microgra (menor o igual a 6 mm) per a interior, color Ivori, 33x7 cm, amb el cantell rebaixat i un grau de polit de 220. (material) | 2 | 3.03 | 6.060 |
| mt01ara010a | m³ | Sorra amb granulometria de 0 a 5 mm de diàmetre, neta. (material) | 0.02 | 14.3 | 0.286 |
| mo023 | h | Oficial 1ª enrajolador. (mà d'obra) | 5.011 | 28.42 | 142.413 |
| mo061 | h | Ajudant enrajolador. (mà d'obra) | 5.011 | 25.28 | 126.678 |
| % | % | Costos directes complementaris | 2 % | 941.626 | 18.833 |
|  |  | Costos directes |  |  | 960.459 |

Residus:
- col·locació: mt09mor010c Morter de ciment CEM II/B-P 32,5 N tipus M-5, confeccionat en obra con 250 kg/m³ de ciment i una proporció en volum 1/6; factor de residu 0.0036
- col·locació: mt18ppt010fa; factor de residu 0.0123
- col·locació: mt18btl010gb; factor de residu 0.0188215
- col·locació: mt18rtl010gb; factor de residu 0.0123
- col·locació: mt01ara010a Sorra amb granulometria de 0 a 5 mm de diàmetre, neta; factor de residu 0.003

## Recursos

**mt09mor010c** m³ Morter de ciment CEM II/B-P 32,5 N tipus M-5, confeccionat en obra con 250 kg/m³ de ciment i una proporció en volum 1/6
Dades tècniques: Cost energètic 3724.000 MJ; Emissió de CO2 323.000 kg; Codi LER 17 01 01; Massa de l'element 1900 kg; Volum 1.266667 m3

**mt18ppt010fa** U Esglaó prefabricat de terratzo
Dades tècniques: Cost energètic 5.684 MJ; Emissió de CO2 3.995 kg; Codi LER 17 01 07; Massa de l'element 26.51 kg; Volum 0.021208 m3
Residus:
- embalatge: re170201 Fusta. (component de residu); rendiment 0.026 kg; Codi LER 17 02 01; Massa de l'element 1 kg; Volum 0.000909 m3
- embalatge: re170203 Plàstic. (component de residu); rendiment 0.014 kg; Codi LER 17 02 03; Massa de l'element 1 kg; Volum 0.001667 m3

**mt18btl010gb** m² Peces de terratzo per a interior
Dades tècniques: Cost energètic 9.610 MJ; Emissió de CO2 8.950 kg; Codi LER 17 01 07; Massa de l'element 59.5 kg; Volum 0.0476 m3
Residus:
- embalatge: re170201 Fusta; rendiment 0.042 kg
- embalatge: re170203 Plàstic; rendiment 0.022 kg

**mt18rtl010gb** m Entornpeu de terratzo microgra (menor o igual a 6 mm) per a interior
Dades tècniques: Cost energètic 8.646 MJ; Emissió de CO2 5.917 kg; Codi LER 17 01 07; Massa de l'element 39.27 kg; Volum 0.031416 m3
Residus:
- embalatge: re170201 Fusta; rendiment 0.04 kg
- embalatge: re170203 Plàstic; rendiment 0.021 kg

**mt01ara010a** m³ Sorra amb granulometria de 0 a 5 mm de diàmetre, neta
Dades tècniques: Cost energètic 146.250 MJ; Emissió de CO2 7.800 kg; Codi LER 01 04 09; Massa de l'element 1950 kg; Volum 1.21875 m3
