# Esglaó de fusta

- Propietat de l'arxiu: CYPE Ingenieros S.A.
- Format: FIEBDC-3/2016
- Programa: Generador de preus de la construcció. CYPE Ingenieros, S.A.
- Data: 11/03/2024
- Divisa: EUR
- Costos indirectes: 3 %
- IVA: 21 %

## R Revestiments i extradossats

### RE Escales

#### REM De fusta

**REM010** U Esglaó de fusta.
Preu: 0
Esglaó de fusta massissa de pi silvestre (Pinus sylvestris), amb certificat PEFC, de 800x300x32 mm, format per tauler enllistonat de lamel·la contínua, envernissat en taller amb vernís sintètic amb acabat brillant, resistència al lliscament 15
