# Esglaó de panell contralaminat de fusta (CLT)

- Propietat de l'arxiu: CYPE Ingenieros S.A.
- Format: FIEBDC-3/2016
- Programa: Generador de preus de la construcció. CYPE Ingenieros, S.A.
- Data: 11/03/2024
- Divisa: EUR
- Costos indirectes: 3 %
- IVA: 21 %

## R Revestiments i extradossats

### RE Escales

#### REM De fusta

**REM020** U Esglaó de panell contralaminat de fusta (CLT).
Esglaó de panell contralaminat de fusta (CLT) format per tres capes de taules de fusta, encolades amb adhesiu sense urea-formaldehid, amb capes successives perpendiculars entre si i disposició transversal de les taules en les capes exteriors, compost per petjada de 900x360x60 mm, amb acabat superficial qualitat vista per a habitatges en ambdues cares, de fusta d'avet roig (Picea abies) i davanter de 900x110x60 mm, amb acabat superficial qualitat vista per a habitatges en ambdues cares, de fusta d'avet roig (Picea abies); fixació mecànica de la petja als paraments laterals i de la contrapetja a la petja. Inclús accessoris i elements per a fixació de l'esglaó.
Inclou: Replanteig. Col·locació i fixació dels esglaons. Neteja final.
Criteri d'amidament de projecte: Nombre d'unitats previstes, segons documentació gràfica de Projecte.
Criteri de mesura d'obra: Es mesurarà el nombre d'unitats realment executades segons especificacions de Projecte.

| Codi | Ut | Descripció | Rendiment | Preu | Import |
|---|---|---|---|---|---|
| mt07ems040aj | U | Petjada de panell contralaminat de fusta (CLT), de 900x360x60 mm, format per tres capes de taules de fusta, encolades amb adhesiu sense urea-formaldehid, amb capes successives perpendiculars entre si i disposició transversal de les taules en les capes exteriors, acabat superficial qualitat vista per a habitatges en ambdues cares, de fusta d'avet roig (Picea abies), Euroclasse D-s2, d0 de reacció al foc, segons UNE-EN 13501-1. (material) | 1 | 36.18 | 36.180 |
| mt07ems050aj | U | Davanter, de panell contralaminat de fusta (CLT), de 900x110x60 mm, format per tres capes de taules de fusta, encolades amb adhesiu sense urea-formaldehid, amb capes successives perpendiculars entre si i disposició transversal de les taules en les capes exteriors, acabat superficial qualitat vista per a habitatges en ambdues cares, de fusta d'avet roig (Picea abies), Euroclasse D-s2, d0 de reacció al foc, segons UNE-EN 13501-1. (material) | 1 | 21.31 | 21.310 |
| mt07ems120 | U | Accessoris i elements per a fixació de l'estesa de panell contralaminat de fusta (CLT) a els paraments laterals. (material) | 1 | 2.76 | 2.760 |
| mt07ems130 | U | Accessoris i elements per a fixació de l'estesa de panell contralaminat de fusta (CLT) aldavanter. (material) | 1 | 2.76 | 2.760 |
| mo017 | h | Oficial 1ª fuster. (mà d'obra) | 0.264 | 28.92 | 7.635 |
| mo058 | h | Ajudant fuster. (mà d'obra) | 0.264 | 25.48 | 6.727 |
| % | % | Costos directes complementaris | 2 % | 77.372 | 1.547 |
|  |  | Costos directes |  |  | 78.919 |

Residus:
- col·locació: mt07ems040aj; factor de residu 0.0106965
- col·locació: mt07ems050aj; factor de residu 0.0117208

## Recursos

**mt07ems040aj** U Petjada de panell contralaminat de fusta (CLT)
Dades tècniques: Cost energètic 456.229 MJ; Emissió de CO2 -10.291 kg; Codi LER 17 02 01; Massa de l'element 7.94 kg; Volum 0.007218 m3
Residus:
- embalatge: re170203 Plàstic. (component de residu); rendiment 0.023 kg; Codi LER 17 02 03; Massa de l'element 1 kg; Volum 0.001667 m3

**mt07ems050aj** U Davanter, de panell contralaminat de fusta (CLT)
Dades tècniques: Cost energètic 243.931 MJ; Emissió de CO2 -5.439 kg; Codi LER 17 02 01; Massa de l'element 4.23 kg; Volum 0.003845 m3
Residus:
- embalatge: re170203 Plàstic; rendiment 0.021 kg
