# Revestiment d'esglaó de pedra natural

- Propietat de l'arxiu: CYPE Ingenieros S.A.
- Format: FIEBDC-3/2016
- Programa: Generador de preus de la construcció. CYPE Ingenieros, S.A.
- Data: 11/03/2024
- Divisa: EUR
- Costos indirectes: 3 %
- IVA: 21 %

## R Revestiments i extradossats

### RE Escales

#### REP De pedra natural

**REP030** U Revestiment d'esglaó de pedra natural.
Revestiment d'esglaonat amb forma recta, en escala de 100 cm d'ample, mitjançant el muntatge dels següents elements: estesa de marbre Crema Llevant, acabat polit i davanter de marbre Crema Llevant, acabat polit de 3 i 2 cm de gruix respectivament, cara i cantells polits; amb entornpeu d'escala de marbre Crema Llevant de dos peces de 37x7x2 cm, cara i cantells polits, rebut tot això amb morter de ciment M-5, col·locat sobre un esglaonat previ (no inclòs en aquest preu). Inclús rejuntat amb morter de junts cimentós, CG1, per a junta mínima (entre 1,5 i 3 mm), amb la mateixa tonalitat de les peces.
Inclou: Replanteig i traçat d'esteses, davanters i entornpeus. Tall de les peces i formació d'encaixos en cantonades i racons. Humectació de l'esglaonat. Col·locació amb morter del davanter i estesa del primer esglaó. Estesa de cordills. Col·locació de davanters i esteses. Col·locació de l'entornpeu. Reomplert de junts. Neteja del tram.
Criteri d'amidament de projecte: Nombre d'unitats previstes, segons documentació gràfica de Projecte.
Criteri de mesura d'obra: Es mesurarà el nombre d'unitats realment executades segons especificacions de Projecte.

| Codi | Ut | Descripció | Rendiment | Preu | Import |
|---|---|---|---|---|---|
| mt18pmn110la | U | Estesa per esglaó recte de marbre nacional, Crema Llevant, longitud fins a 100 cm i 3 cm d'espessor, cara i cantells polits. (material) | 1 | 10.82 | 10.820 |
| mt18pmn111la | U | Davanter per esglaó de marbre nacional, Crema Llevant, fins a 100 cm de llarg per 16 cm d'ample i 2 cm d'espessor, polida. (material) | 1 | 8.12 | 8.120 |
| mt18zmn110ka | U | Entornpeu d'escala de marbre nacional, Crema Llevant, de dos peces, 37x7x2 cm, cara i cantells polits. (material) | 1 | 2.37 | 2.370 |
| mt09mor010c | m³ | Morter de ciment CEM II/B-P 32,5 N tipus M-5, confeccionat en obra con 250 kg/m³ de ciment i una proporció en volum 1/6. (material) | 0.02 | 115.3 | 2.306 |
| mt09mcr060c | kg | Morter de junts cimentós, CG1, per a junta mínima entre 1,5 i 3 mm, segons UNE-EN 13888. (material) | 0.15 | 0.7 | 0.105 |
| mo023 | h | Oficial 1ª enrajolador. (mà d'obra) | 0.731 | 28.42 | 20.775 |
| mo061 | h | Ajudant enrajolador. (mà d'obra) | 0.731 | 25.28 | 18.480 |
| mo113 | h | Peó ordinari construcció. (mà d'obra) | 0.731 | 23.81 | 17.405 |
| % | % | Costos directes complementaris | 2 % | 80.381 | 1.608 |
|  |  | Costos directes |  |  | 81.989 |

Residus:
- col·locació: mt18pmn110la; factor de residu 0.0358025
- col·locació: mt18pmn111la; factor de residu 0.0385
- col·locació: mt09mor010c Morter de ciment CEM II/B-P 32,5 N tipus M-5, confeccionat en obra con 250 kg/m³ de ciment i una proporció en volum 1/6; factor de residu 0.0036
- col·locació: mt09mcr060c Morter de junts cimentós, CG1, per a junta mínima entre 1,5 i 3 mm, segons UNE-EN 13888; factor de residu 0.07

## Recursos

**mt18pmn110la** U Estesa per esglaó recte de marbre nacional
Dades tècniques: Cost energètic 67.546 MJ; Emissió de CO2 2.537 kg; Codi LER 01 04 13; Massa de l'element 26.73 kg; Volum 0.01782 m3
Residus:
- embalatge: re170201 Fusta. (component de residu); rendiment 0.001 kg; Codi LER 17 02 01; Massa de l'element 1 kg; Volum 0.000909 m3
- embalatge: re170203 Plàstic. (component de residu); rendiment 0.083 kg; Codi LER 17 02 03; Massa de l'element 1 kg; Volum 0.001667 m3

**mt18pmn111la** U Davanter per esglaó de marbre nacional
Dades tècniques: Cost energètic 27.067 MJ; Emissió de CO2 1.074 kg; Codi LER 01 04 13; Massa de l'element 8.64 kg; Volum 0.00576 m3
Residus:
- embalatge: re170201 Fusta; rendiment 0.001 kg
- embalatge: re170203 Plàstic; rendiment 0.08 kg

**mt09mor010c** m³ Morter de ciment CEM II/B-P 32,5 N tipus M-5, confeccionat en obra con 250 kg/m³ de ciment i una proporció en volum 1/6
Dades tècniques: Cost energètic 3724.000 MJ; Emissió de CO2 323.000 kg; Codi LER 17 01 01; Massa de l'element 1900 kg; Volum 1.266667 m3

**mt09mcr060c** kg Morter de junts cimentós, CG1, per a junta mínima entre 1,5 i 3 mm, segons UNE-EN 13888
Dades tècniques: Cost energètic 7.725 MJ; Emissió de CO2 0.576 kg; Codi LER 17 09 04; Massa de l'element 1 kg; Volum 0.000667 m3
Residus:
- embalatge: re150101 Envasos de paper i cartró. (component de residu); rendiment 0.02 kg; Codi LER 15 01 01; Massa de l'element 1 kg; Volum 0.001333 m3
- embalatge: re170201 Fusta; rendiment 0.005 kg
- embalatge: re170203 Plàstic; rendiment 0.008 kg
