# Emblanquinat sobre parament interior

- Propietat de l'arxiu: CYPE Ingenieros S.A.
- Format: FIEBDC-3/2016
- Programa: Generador de preus de la construcció. CYPE Ingenieros, S.A.
- Data: 11/03/2024
- Divisa: EUR
- Costos indirectes: 3 %
- IVA: 21 %

## R Revestiments i extradossats

### RI Pintures en paraments interiors

#### RIA Naturals d'origen mineral a la calç

**RIA030** m² Emblanquinat sobre parament interior.
Aplicació de dues mans d'emblanquinat, segons UNE-EN 998-1, de color blanc, sobre parament interior de morter de calç, pedra o maó.
Criteri de valoració econòmica: El preu inclou la protecció dels elements de l'entorn que puguin veure's afectats durant els treballs i la resolució de punts singulars.
Inclou: Preparació i neteja prèvia del suport. Humectació de la superfície suport. Aplicació d'una mà de fons i una mà d'acabat.
Criteri d'amidament de projecte: Superfície mesurada segons documentació gràfica de Projecte, amb el mateix criteri que el suport base.
Criteri de mesura d'obra: Es mesurarà la superfície realment executada segons especificacions de Projecte, amb el mateix criteri que el suport base.

| Codi | Ut | Descripció | Rendiment | Preu | Import |
|---|---|---|---|---|---|
| mt28mcu030g | kg | Emblanquinat, segons UNE-EN 998-1, de color blanc, compost per calç hidratada en pols CL 90-S, segons UNE-EN 459-1, àrids molt fins, pols de marbre i pigments minerals. (material) | 1.05 | 1.86 | 1.953 |
| mo038 | h | Oficial 1ª pintor. (mà d'obra) | 0.252 | 28.42 | 7.162 |
| mo076 | h | Ajudant pintor. (mà d'obra) | 0.252 | 25.28 | 6.371 |
| % | % | Costos directes complementaris | 2 % | 15.486 | 0.310 |
|  |  | Costos directes |  |  | 15.796 |

Residus:
- col·locació: mt28mcu030g; factor de residu 0.021

## Recursos

**mt28mcu030g** kg Emblanquinat, segons UNE-EN 998-1
Dades tècniques: Cost energètic 5.254 MJ; Emissió de CO2 0.234 kg; Codi LER 17 09 04; Massa de l'element 1 kg; Volum 0.000667 m3
Residus:
- embalatge: re150101 Envasos de paper i cartró. (component de residu); rendiment 0.014 kg; Codi LER 15 01 01; Massa de l'element 1 kg; Volum 0.001333 m3
- embalatge: re170201 Fusta. (component de residu); rendiment 0.001 kg; Codi LER 17 02 01; Massa de l'element 1 kg; Volum 0.000909 m3
- embalatge: re170203 Plàstic. (component de residu); rendiment 0.003 kg; Codi LER 17 02 03; Massa de l'element 1 kg; Volum 0.001667 m3
