# Tractament superficial de protecció hidròfuga per a paviments de pedra natural, mitjançant impregnació hidròfuga incolora, aplicada en una mà (rendiment: 0,2 kg/m²)

- Propietat de l'arxiu: CYPE INGENIEROS, S.A.
- Format: FIEBDC-3/2002
- Divisa: EUR
- Costos indirectes: 3.00 %
- IVA: 21.00 %

**RLH020** m² Tractament superficial de protecció hidròfuga per a paviments de pedra natural, mitjançant impregnació hidròfuga incolora, aplicada en una mà (rendiment: 0,2 kg/m²).
Aplicació de tractament superficial de protecció hidròfuga per a paviments de pedra natural, mitjançant impregnació hidròfuga incolora, a base de polímers orgànics en dispersió aquosa, aplicada en una mà (rendiment: 0,2 kg/m²). Inclús neteja de la superfície suport.
Inclou: Neteja general del parament suport. Aplicació de la mà d'hidrofugant.
Criteri d'amidament de projecte: Superfície mesurada segons documentació gràfica de Projecte, amb el mateix criteri que el suport base.
Criteri de mesura d'obra: Es mesurarà la superfície realment executada segons especificacions de Projecte, amb el mateix criteri que el suport base.

| Codi | Ut | Descripció | Rendiment | Preu | Import |
|---|---|---|---|---|---|
| mt18tss010a | kg | Impregnació hidròfuga incolora, a base de polímers orgànics en dispersió aquosa, repel·lent de l'aigua i la brutícia, per a aplicació sobre superfícies de formigó o pedra natural. (material) | 0.200 | 11.88 | 2.38 |
| mo038 | h | Oficial 1ª pintor. (mà d'obra) | 0.209 | 24.50 | 5.12 |
| % | % | Costos directes complementaris | 2 % | 7.50 | 0.15 |
|  |  | Costos directes |  |  | 7.65 |
