# Pintura antibacteriana sobre parament interior

- Propietat de l'arxiu: CYPE Ingenieros S.A.
- Format: FIEBDC-3/2016
- Programa: Generador de preus de la construcció. CYPE Ingenieros, S.A.
- Data: 13/06/2024
- Divisa: EUR
- Costos indirectes: 3 %
- IVA: 21 %

## R Revestiments i extradossats

### RO Pintures per ús específic

#### ROD Antibacterianes

**ROD010** m² Pintura antibacteriana sobre parament interior.
Aplicació manual de dues mans de pintura antibacteriana, blanc, acabat mat, textura llisa, la primera mà diluïda amb un 10 a 25% d'aigua i la següent diluïda amb un 5 a 15% d'aigua, (rendiment: 0,1 l/m² cada mà); prèvia aplicació d'una mà d'emprimació acrílica reguladora de l'absorció, sobre parament interior de morter, vertical, de fins 3 m d'altura.
Criteri de valoració econòmica: El preu inclou la protecció dels elements de l'entorn que puguin veure's afectats durant els treballs i la resolució de punts singulars.
Inclou: Preparació del suport. Aplicació d'una mà de fons. Aplicació de dues mans d'acabat.
Criteri d'amidament de projecte: Superfície mesurada segons documentació gràfica de Projecte, amb el mateix criteri que el suport base.
Criteri de mesura d'obra: Es mesurarà la superfície realment executada segons especificacions de Projecte, amb el mateix criteri que el suport base.

| Codi | Ut | Descripció | Rendiment | Preu | Import |
|---|---|---|---|---|---|
| mt27pfs010b | l | Emprimació acrílica, reguladora de l'absorció, permeable al vapor d'aigua i resistent als àlcalis, per a aplicar amb brotxa, corró o pistola. (material) | 0.058 | 6.78 | 0.393 |
| mt27pij020a | l | Pintura antibacteriana per a interior, a base de copolímers acrílics i pigments, color blanc, acabat mat, textura llisa, rentable, antifloridura, transpirable i antihumitat, segons ISO 22196; per a aplicar amb brotxa, corró o pistola. (material) | 0.2 | 5.41 | 1.082 |
| mo038 | h | Oficial 1ª pintor. (mà d'obra) | 0.14 | 28.42 | 3.979 |
| mo076 | h | Ajudant pintor. (mà d'obra) | 0.14 | 25.28 | 3.539 |
| % | % | Costos directes complementaris | 2 % | 8.993 | 0.180 |
|  |  | Costos directes |  |  | 9.173 |

Residus:
- col·locació: mt27pfs010b; factor de residu 0.0535314

## Recursos

**mt27pfs010b** l Emprimació acrílica
Dades tècniques: Cost energètic 79.458 MJ; Emissió de CO2 3.024 kg; Codi LER 17 09 04; Massa de l'element 1.05 kg; Volum 0.0007 m3
Residus:
- embalatge: re150104 Envasos metàl·lics. (component de residu); rendiment 0.047 kg; Codi LER 15 01 04; Massa de l'element 1 kg; Volum 0.001667 m3
