# Estuc sobre parament exterior

- Propietat de l'arxiu: CYPE Ingenieros S.A.
- Format: FIEBDC-3/2016
- Programa: Generador de preus de la construcció. CYPE Ingenieros, S.A.
- Data: 11/03/2024
- Divisa: EUR
- Costos indirectes: 3 %
- IVA: 21 %

## R Revestiments i extradossats

### RP Conglomerats tradicionals

#### RPS Estucs

**RPS010** m² Estuc sobre parament exterior.
Formació d'estucat mat de calç en fred mitjançant l'aplicació manual sobre un parament vertical exterior, prèviament arrebossat amb acabat arremolinat (no inclòs en aquest preu), de tres capes de morter de calç amb sorra de finura creixent cap a l'exterior, de dossificació 1:4 la primera i dossificació 1:3 les dues restants. Acabat superficial: llis rentat. Inclús col·locació de malla de fibra de vidre antiàlcalis per a reforç de trobades entre materials diferents i en els fronts de forjat, a un 20% de la superfície del parament, formació de junts, racons, mestres, arestes, queixals, brancals i llindes i acabats en les trobades amb paraments, revestiments o altres elements rebuts en la seva superfície.
Inclou: Preparació de la superfície suport. Col·locació de la malla entre diferents materials i en els fronts de forjat. Especejament de panys de treball. Preparació i aplicació de les successives capes. Realització de juntes i punts de trobada. Acabat superficial. Repàs i neteja final.
Criteri d'amidament de projecte: Superfície mesurada segons documentació gràfica de Projecte, deduint els buits de superfície major de 3 m², afegint a canvi la superfície de la part interior del buit, corresponent al desenvolupament de brancals i llindes. No s'ha incrementat l'amidament per trencaments i retallades, ja que en la descomposició s'ha considerat un 5% més de peces.
Criteri de mesura d'obra: Es mesurarà la superfície realment executada segons especificacions de Projecte, deduint els buits de superfície major de 3 m², afegint a canvi la superfície de la part interior del buit, corresponent al desenvolupament de brancals i llindes.

| Codi | Ut | Descripció | Rendiment | Preu | Import |
|---|---|---|---|---|---|
| mt09mor050c | m³ | Morter de cal aèria o apagada (1:3), confeccionat en obra. (material) | 0.01 | 126.3 | 1.263 |
| mt09mor050d | m³ | Morter de cal aèria o apagada (1:4), confeccionat en obra. (material) | 0.015 | 123.3 | 1.850 |
| mt09var030a | m² | Malla de fibra de vidre teixida, amb impregnació de PVC, de 10x10 mm de llum de malla, antiàlcalis, de 115 a 125 g/m² i 500 µm d'espessor, per a armar gotejats tradicionals, esquerdejats i morters. (material) | 0.21 | 1.55 | 0.326 |
| mo034 | h | Oficial 1ª estucador. (mà d'obra) | 0.83 | 28.42 | 23.589 |
| mo072 | h | Ajudant estucador. (mà d'obra) | 0.83 | 25.28 | 20.982 |
| % | % | Costos directes complementaris | 2 % | 48.010 | 0.960 |
|  |  | Costos directes |  |  | 48.970 |

Residus:
- col·locació: mt09mor050c Morter de cal aèria o apagada (1:3), confeccionat en obra; factor de residu 0.03
- col·locació: mt09mor050d Morter de cal aèria o apagada (1:4), confeccionat en obra; factor de residu 0.03
- col·locació: mt09var030a; factor de residu 0.055

## Recursos

**mt09mor050c** m³ Morter de cal aèria o apagada (1:3), confeccionat en obra
Dades tècniques: Cost energètic 60.744 MJ; Emissió de CO2 3.016 kg; Codi LER 17 09 04; Massa de l'element 1900 kg; Volum 1.266667 m3
Residus:
- embalatge: re170203 Plàstic. (component de residu); rendiment 0.627 kg; Codi LER 17 02 03; Massa de l'element 1 kg; Volum 0.001667 m3

**mt09mor050d** m³ Morter de cal aèria o apagada (1:4), confeccionat en obra
Dades tècniques: Cost energètic 60.744 MJ; Emissió de CO2 3.016 kg; Codi LER 17 09 04; Massa de l'element 1900 kg; Volum 1.266667 m3
Residus:
- embalatge: re170203 Plàstic; rendiment 0.627 kg

**mt09var030a** m² Malla de fibra de vidre teixida
Dades tècniques: Cost energètic 10.710 MJ; Emissió de CO2 0.527 kg; Codi LER 17 02 03; Massa de l'element 0.12 kg; Volum 0.0002 m3
Residus:
- embalatge: re170203 Plàstic; rendiment 0.024 kg
