# Extradossat directe de plaques de guix natural (GRG). Sistema ATT "EL ALTERÓN"

- Propietat de l'arxiu: CYPE Ingenieros S.A.
- Format: FIEBDC-3/2016
- Programa: Generador de preus de la construcció. CYPE Ingenieros, S.A.
- Data: 06/12/2022
- Divisa: EUR
- Costos indirectes: 3 %
- IVA: 21 %

## R Revestiments i extradossats

### RR Extradossats

#### RRN De plaques de guix natural

**RRN019** m² Extradossat directe de plaques de guix natural (GRG). Sistema ATT "EL ALTERÓN".
Extradossat directe, sistema ATT 45/400 (70) ?15+70? "EL ALTERÓN", de 45 mm de gruix total, amb nivell de qualitat de l'acabat Q2, format per placa de guix natural (GRG) tipus ATT Basic de 15 mm d'espessor, cargolada a una estructura metàl·lica d'acer galvanitzat de mestres de 70x30 i 0,55 mm d'espessor, prèviament ancorada al parament vertical cada 400 mm, amb cargols d'acer. Inclús cargols per a la fixació de les plaques i pasta de segellament ATT Hidro 60 MIN "EL ALTERÓN".
Criteri de valoració econòmica: El preu inclou la resolució de trobades i punts singulars, però no inclou l'aïllament a col·locar entre les plaques i el parament.
Inclou: Replanteig i traçat en el forjat inferior i en el superior dels perfils. Replanteig sobre el parament de les mestres. Col·locació i ancoratge al parament suport dels perfils auxiliars. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pna070k | m | Perfil d'acer galvanitzat, Maestra 70x30 "EL ALTERÓN", fabricat mitjançant laminació en fred, de 3000 mm de longitud, 70x30 mm de secció i 0,55 mm de gruix, per la realització d'extradossats autoportants i sostres, segons UNE-EN 14195. (material) | 2.96 | 1.75 | 5.180 |
| mt12pna010gb | m² | Placa de guix natural (GRG), sense cartró, estàndard / UNE-EN 13815 - 600 / 1200 / 15 / amb les vores longitudinals desiguals, ATT Basic "EL ALTERÓN", formada per una ànima de guix d'origen natural reforçada per la inclusió en la massa de fibra de vidre; Euroclasse A1 de reacció al foc, segons UNE-EN 13501-1. (material) | 1.02 | 5.78 | 5.896 |
| mt12pna020k | U | Cargol autoperforant ATT PP 25 "EL ALTERÓN", amb cap de trompeta, de 25 mm de longitud, per a instal·lació de plaques de guix natural (GRG) sobre perfils de gruix inferior a 6 mm. (material) | 18 | 0.02 | 0.360 |
| mt12pna025d | U | Fixació composta per tac i cargol de cap aixamfranat, de 5x30 mm, "EL ALTERÓN". (material) | 8.44 | 0.08 | 0.675 |
| mt12pna030zn | kg | Pasta de segellament ATT Hidro 60 MIN "EL ALTERÓN", d'enduriment normal (60 minuts), amb additiu hidròfug; per a aplicació manual o mecànica sense cinta de segellament. (material) | 0.11 | 2.1 | 0.231 |
| mt12pna040c | U | Cartutx de 300 cm³ de massilla monocomponent ATT "EL ALTERÓN"; per al segellat de trobades perimetrals. (material) | 0.033 | 3.94 | 0.130 |
| mo053 | h | Oficial 1ª muntador de prefabricats interiors. (mà d'obra) | 0.412 | 28.39 | 11.697 |
| mo100 | h | Ajudant muntador de prefabricats interiors. (mà d'obra) | 0.412 | 24.46 | 10.078 |
| % | % | Costos directes complementaris | 2 % | 34.247 | 0.685 |
|  |  | Costos directes |  |  | 34.932 |

Residus:
- col·locació: mt12pna070k; factor de residu 0.0348525
- col·locació: mt12pna020k; factor de residu 0.01
- col·locació: mt12pna030zn; factor de residu 0.03

## Recursos

**mt12pna070k** m Perfil d'acer galvanitzat
Dades tècniques: Cost energètic 81.397 MJ; Emissió de CO2 2.496 kg; Codi LER 17 04 05; Massa de l'element 0.61 kg; Volum 0.00029 m3
Residus:
- embalatge: re170203 Plàstic. (component de residu); rendiment 0.005 kg; Codi LER 17 02 03; Massa de l'element 1 kg; Volum 0.001667 m3

**mt12pna020k** U Cargol autoperforant ATT PP 25 "EL ALTERÓN"
Dades tècniques: Cost energètic 0.015 MJ; Emissió de CO2 0.002 kg; Codi LER 17 04 05; Massa de l'element 0.0015 kg
Residus:
- embalatge: re150101 Envasos de paper i cartró. (component de residu); rendiment 0.001 kg; Codi LER 15 01 01; Massa de l'element 1 kg; Volum 0.001333 m3

**mt12pna030zn** kg Pasta de segellament ATT Hidro 60 MIN "EL ALTERÓN"
Dades tècniques: Cost energètic 10.573 MJ; Emissió de CO2 0.435 kg; Codi LER 17 08 02; Massa de l'element 1 kg; Volum 0.001 m3
Residus:
- embalatge: re170203 Plàstic; rendiment 0.028 kg
