# Extradossat directe

- Propietat de l'arxiu: CYPE INGENIEROS, S.A.
- Format: FIEBDC-3/2002
- Divisa: EUR
- Costos indirectes: 3.00 %
- IVA: 21.00 %

**RRR010** m² Extradossat directe, realitzat amb plaques laminades compactes d'alta pressió (HPL) Virtuon "TRESPA", de 600x2500x10 mm, amb junt obert amb el sistema de fixació oculta TS2000 sobre mestres d'acer galvanitzat de 27 mm d'amplada col·locades cada 600 mm i fixades al parament; 37 mm de gruix total.
Extradossat directe, realitzat amb plaques laminades compactes d'alta pressió (HPL), Virtuon FR "TRESPA", de 600x2500x10 mm, acabat Gold Yellow, textura Satin, amb junt obert amb el sistema de fixació oculta TS2000 sobre mestres de xapa d'acer galvanitzat de 27 mm d'amplada separades 600 mm entre si i ancorades al parament amb cargolam d'acer. Inclús kit de complements per a la instal·lació de les plaques.
Inclou: Replanteig i marcat. Anivellació i neteja de la base. Subjecció de les mestres de perfil galvanitzat al mur. Col·locació dels perfils auxiliars sobre les mestres i dels clips sobre les plaques. Tall de les plaques. Muntatge de les plaques sobre els perfils auxiliars, previ replanteig dels buits de passada, mecanismes i pas d'instal·lacions.
Criteri d'amidament de projecte: Superfície mesurada segons documentació gràfica de Projecte, sense duplicar cantonades ni encontres, deduint els buits de superfície major de 1 m².
Criteri de mesura d'obra: Es mesurarà la superfície realment executada segons especificacions de Projecte, sense duplicar cantonades ni encontres, deduint els buits de superfície major de 1 m².
Criteri de valoració econòmica: El preu inclou la resolució de trobades i punts singulars, però no inclou l'aïllament a col·locar entre els panells i el parament.

| Codi | Ut | Descripció | Rendiment | Preu | Import |
|---|---|---|---|---|---|
| mt12psg050c | m | Mestra 60/27 de xapa d'acer galvanitzat, d'ample 60 mm, segons UNE-EN 14195. (material) | 2.330 | 1.16 | 2.70 |
| mt12prt110aa1 | m² | Placa laminada compacta d'alta pressió (HPL), Virtuon FR "TRESPA", de 600x2500x10 mm, acabat Gold Yellow, textura Satin, Euroclasse B-s2, d0 de reacció al foc, per a col·locar mitjançant el sistema TS2000 de fixació oculta, a base de resines termoenduribles i fibres de fusta, amb superfície decorativa EBC (Electron Beam Curing). (material) | 1.050 | 43.02 | 45.17 |
| mt12prt120b | U | Kit de complements per a la instal·lació del sistema d'extradossat TS 2000 "TRESPA". (material) | 1.000 | 6.30 | 6.30 |
| mo053 | h | Oficial 1ª muntador de prefabricats interiors. (mà d'obra) | 0.116 | 25.32 | 2.94 |
| mo100 | h | Ajudant muntador de prefabricats interiors. (mà d'obra) | 0.116 | 21.75 | 2.52 |
| % | % | Costos directes complementaris | 2 % | 59.63 | 1.19 |
|  |  | Costos directes |  |  | 60.82 |
