# Extradossat directe de plaques de guix laminat amb aïllament incorporat

- Propietat de l'arxiu: CYPE Ingenieros S.A.
- Format: FIEBDC-3/2016
- Programa: Generador de preus de la construcció. CYPE Ingenieros, S.A.
- Data: 11/03/2024
- Divisa: EUR
- Costos indirectes: 3 %
- IVA: 21 %

## R Revestiments i extradossats

### RR Extradossats

#### RRY De plaques de guix laminat

**RRY002** m² Extradossat directe de plaques de guix laminat amb aïllament incorporat.
Extradossat directe, de 55 mm de gruix total, amb nivell de qualitat de l'acabat Q2, format per placa de guix laminat amb aïllament de poliestirè expandit i làmina d'alumini de 9,5+30 mm d'espessor, rebuda directament sobre el parament vertical amb pasta de material d'unió. Inclús pasta i cinta per al tractament de junts.
Criteri de valoració econòmica: El preu inclou la resolució de trobades i punts singulars.
Inclou: Replanteig i traçat en el forjat inferior i en el superior de la línia de parament acabat. Col·locació successiva en el parament de les paletades de pasta d'unió corresponents a cadascuna de les plaques. Tall de les plaques. Col·locació successiva i independent de cadascuna de les plaques mitjançant reglejat. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12psg035a | kg | Pasta de material d'unió, segons UNE-EN 14496. (material) | 4 | 0.43 | 1.720 |
| mt12psg240e | m² | Placa transformada de 10+30 mm d'espessor formada per una placa de guix laminat 9,5x1200x2600, BA, UNE-EN 13950 que porta adherida una làmina de poliestirè expandit de 15 kg/m³ de densitat per una cara i una làmina d'alumini que actua com a barrera de vapor per l'altra. (material) | 1.05 | 16.13 | 16.937 |
| mt12psg030a | kg | Pasta de segellament, segons UNE-EN 13963. (material) | 0.25 | 0.9 | 0.225 |
| mt12psg040a | m | Cinta microperforada de paper, segons UNE-EN 13963. (material) | 1.6 | 0.04 | 0.064 |
| mo053 | h | Oficial 1ª muntador de prefabricats interiors. (mà d'obra) | 0.342 | 29.34 | 10.034 |
| mo100 | h | Ajudant muntador de prefabricats interiors. (mà d'obra) | 0.342 | 25.28 | 8.646 |
| % | % | Costos directes complementaris | 2 % | 37.626 | 0.753 |
|  |  | Costos directes |  |  | 38.379 |

Residus:
- col·locació: mt12psg035a Pasta de material d'unió, segons UNE-EN 14496; factor de residu 0.03
- col·locació: mt12psg240e; factor de residu 0.0159451
- col·locació: mt12psg030a Pasta de segellament, segons UNE-EN 13963; factor de residu 0.03
- col·locació: mt12psg040a Cinta microperforada de paper, segons UNE-EN 13963; factor de residu 0.0440299

## Recursos

**mt12psg035a** kg Pasta de material d'unió, segons UNE-EN 14496
Dades tècniques: Cost energètic 5.138 MJ; Emissió de CO2 0.246 kg; Codi LER 17 08 02; Massa de l'element 1 kg; Volum 0.001 m3
Residus:
- embalatge: re170203 Plàstic. (component de residu); rendiment 0.02 kg; Codi LER 17 02 03; Massa de l'element 1 kg; Volum 0.001667 m3

**mt12psg240e** m² Placa transformada de 10+30 mm d'espessor formada per una placa de guix laminat 9,5x1200x2600
Dades tècniques: Cost energètic 210.208 MJ; Emissió de CO2 7.248 kg; Codi LER 17 08 02; Massa de l'element 8.3 kg; Volum 0.0083 m3
Residus:
- embalatge: re170203 Plàstic; rendiment 0.006 kg

**mt12psg030a** kg Pasta de segellament, segons UNE-EN 13963
Dades tècniques: Cost energètic 12.798 MJ; Emissió de CO2 0.436 kg; Codi LER 17 08 02; Massa de l'element 1 kg; Volum 0.001 m3
Residus:
- embalatge: re170203 Plàstic; rendiment 0.02 kg

**mt12psg040a** m Cinta microperforada de paper, segons UNE-EN 13963
Dades tècniques: Cost energètic 0.004 MJ; Emissió de CO2 0.006 kg; Codi LER 20 01 01; Massa de l'element 0.0067 kg; Volum 0.000009 m3
