# Extradossat directe

- Propietat de l'arxiu: CYPE INGENIEROS, S.A.
- Format: FIEBDC-3/2002
- Divisa: EUR
- Costos indirectes: 3.00 %
- IVA: 21.00 %

**RRY013** m² Extradossat directe, sistema W622.es Drystar "KNAUF", realitzat amb dues plaques de guix laminat - 12,5 Drystar (GM-FH1IR) + 12,5 Drystar (GM-FH1IR) , ancorades al parament vertical mitjançant mestres; 40 mm de gruix total.
Extradossat directe, sistema W622.es Drystar "KNAUF", de 40 mm de gruix total, amb nivell de qualitat de l'acabat Q2, format per placa de guix laminat tipus Drystar (GM-FH1IR) de 12,5 mm d'espessor, formant sandvitx amb una placa tipus Drystar (GM-FH1IR) de 12,5 mm d'espessor, cargolades a una estructura metàl·lica d'acer galvanitzat de mestres de 90x50 i 0,55 mm d'espessor, prèviament ancorada al parament vertical cada 600 mm, amb cargols d'acer. Inclús fixacions per a l'ancoratge dels perfils; cargols per a la fixació de les plaques i pasta de segellament Drystar Filler "KNAUF", cinta de segellament Kurt "KNAUF".
Inclou: Replanteig i traçat en el forjat inferior i en el superior de la línia de parament acabat. Col·locació successiva en el parament de les paletades de pasta d'unió corresponents a cadascuna de les plaques. Tall de les plaques. Col·locació successiva i independent de cadascuna de les plaques mitjançant reglejat. Replanteig de les caixes per a allotjament de mecanismes elèctrics i de pas d'instal·lacions, i posterior perforació de les plaques. Tractament de junts.
Criteri d'amidament de projecte: Superfície mesurada segons documentació gràfica de Projecte, sense duplicar cantonades ni encontres, seguint els criteris d'amidament exposats en la norma UNE 92305.
Criteri de mesura d'obra: Es mesurarà la superfície realment executada segons especificacions de Projecte, sense duplicar cantonades ni encontres, seguint els criteris d'amidament exposats en la norma UNE 92305.
Criteri de valoració econòmica: El preu inclou la resolució de trobades i punts singulars, però no inclou l'aïllament a col·locar entre les plaques i el parament.

| Codi | Ut | Descripció | Rendiment | Preu | Import |
|---|---|---|---|---|---|
| mt12pfk011d | m | Mestra Omega "KNAUF" 80x15x50 mm, de xapa d'acer galvanitzat. (material) | 2.000 | 1.12 | 2.24 |
| mt12drk010a | m² | Placa de guix laminat reforçada amb teixit de fibra UNE-EN 15283-1 GM-FH1IR / 1200 / 2600 / 12,5 / amb les vores longitudinals quadrades, especial Drystar "KNAUF" amb ànima de guix i cares revestides amb una làmina de fibra de vidre; Euroclasse A2-s1, d0 de reacció al foc, segons UNE-EN 13501-1. (material) | 1.050 | 16.34 | 17.16 |
| mt12drk012a | kg | Pasta de segellament Drystar Filler "KNAUF", amb additiu hidròfug, Euroclasse A2-s1, d0 de reacció al foc, segons UNE-EN 13501-1, rang de temperatura de treball de 10 a 35°C, per a aplicació manual o mecànica amb cinta de segellament, segons UNE-EN 13963. (material) | 1.010 | 1.57 | 1.59 |
| mt12drk013 | m | Cinta de segellament Kurt "KNAUF". (material) | 1.600 | 0.40 | 0.64 |
| mo053 | h | Oficial 1ª muntador de prefabricats interiors. (mà d'obra) | 0.443 | 25.32 | 11.22 |
| mo100 | h | Ajudant muntador de prefabricats interiors. (mà d'obra) | 0.443 | 21.75 | 9.64 |
| % | % | Costos directes complementaris | 2 % | 42.49 | 0.85 |
|  |  | Costos directes |  |  | 43.34 |
