# Extradossat autoportant de plaques de guix laminat. Sistema "KNAUF"

- Propietat de l'arxiu: CYPE Ingenieros S.A.
- Format: FIEBDC-3/2016
- Programa: Generador de preus de la construcció. CYPE Ingenieros, S.A.
- Data: 11/03/2024
- Divisa: EUR
- Costos indirectes: 3 %
- IVA: 21 %

## R Revestiments i extradossats

### RR Extradossats

#### RRY De plaques de guix laminat

**RRY015** m² Extradossat autoportant de plaques de guix laminat. Sistema "KNAUF".
Extradossat autoportant lliure, amb resistència al foc EI 20, sistema W628.es "KNAUF", de 63 mm d'espessor, amb nivell de qualitat de l'acabat Q1, format per placa de guix laminat tipus tallafoc (DF) de 15 mm d'espessor, cargolada directament a una estructura autoportant d'acer galvanitzat formada per canals horitzontals, sòlidament fixats al terra i al sostre i muntants verticals de 48 mm i 0,6 mm d'espessor amb una modulació de 600 mm i amb disposició normal "N", muntats sobre canals al costat del parament vertical. Inclús banda desolidaritzadora; fixacions per a l'ancoratge de canals i muntants metàl·lics; cargols per a la fixació de les plaques; cinta de paper amb reforç metàl·lic "KNAUF" i pasta de segellament Jointfiller F-1 GLS "KNAUF", cinta microperforada de paper "KNAUF".
Criteri de valoració econòmica: El preu inclou la resolució de trobades i punts singulars, però no inclou l'aïllament a col·locar entre les plaques i el parament.
Inclou: Replanteig i traçat en el forjat inferior i en el superior dels perfils. Col·locació de banda d'estanquitat i canals inferiors, sobre paviment acabat o base de seient. Col·locació de banda d'estanquitat i canals superiors, sota forjats. Col·locació i fixació dels muntants sobre els elements horitzontals. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pfk020b | m | Canal 48/30 "KNAUF" d'acer galvanitzat, segons UNE-EN 14195. (material) | 0.8 | 1.35 | 1.080 |
| mt12pfk010b | m | Muntant 48/35 "KNAUF" d'acer galvanitzat, segons UNE-EN 14195. (material) | 2.69 | 1.63 | 4.385 |
| mt12pck020b | m | Banda acústica de dilatació, autoadhesiva, d'escuma de poliuretà de cel·les tancades "KNAUF", de 3,2 mm d'espessor i 50 mm d'amplada, resistència tèrmica 0,10 m²K/W, conductivitat tèrmica 0,032 W/(mK). (material) | 1.2 | 0.25 | 0.300 |
| mt12ppk010eb | m² | Placa de guix laminat DF / UNE-EN 520 - 1200 / longitud / 15 / amb les vores longitudinals afinades, tallafoc "KNAUF"; Euroclasse A2-s1, d0 de reacció al foc, segons UNE-EN 13501-1. (material) | 1.05 | 7.71 | 8.096 |
| mt12ptk010cc | U | Cargol autoperforant TN "KNAUF" 3,5x25. (material) | 15 | 0.01 | 0.150 |
| mt12pik010f | kg | Pasta de segellament Jointfiller F-1 GLS "KNAUF", Euroclasse A2-s1, d0 de reacció al foc, segons UNE-EN 13501-1, rang de temperatura de treball de 5 a 30°C, per a aplicació manual amb cinta de segellament, segons UNE-EN 13963. (material) | 0.679 | 0.93 | 0.631 |
| mt12pck010a | m | Cinta microperforada de paper "KNAUF" de 50 mm d'amplada, segons UNE-EN 13963. (material) | 1.6 | 0.04 | 0.064 |
| mt12pck010d | m | Cinta de paper amb reforç metàl·lic "KNAUF" de 52 mm d'amplada, segons UNE-EN 14353. (material) | 0.15 | 0.42 | 0.063 |
| mo053 | h | Oficial 1ª muntador de prefabricats interiors. (mà d'obra) | 0.218 | 29.34 | 6.396 |
| mo100 | h | Ajudant muntador de prefabricats interiors. (mà d'obra) | 0.218 | 25.28 | 5.511 |
| % | % | Costos directes complementaris | 2 % | 26.676 | 0.534 |
|  |  | Costos directes |  |  | 27.210 |

Residus:
- col·locació: mt12pfk020b Canal 48/30 "KNAUF" d'acer galvanitzat, segons UNE-EN 14195; factor de residu 0.0186017
- col·locació: mt12pfk010b Muntant 48/35 "KNAUF" d'acer galvanitzat, segons UNE-EN 14195; factor de residu 0.0174897
- col·locació: mt12pck020b; factor de residu 0.06
- col·locació: mt12ppk010eb; factor de residu 0.018
- col·locació: mt12ptk010cc Cargol autoperforant TN "KNAUF" 3,5x25; factor de residu 0.00533333
- col·locació: mt12pik010f; factor de residu 0.03
- col·locació: mt12pck010a Cinta microperforada de paper "KNAUF" de 50 mm d'amplada, segons UNE-EN 13963; factor de residu 0.0440299
- col·locació: mt12pck010d Cinta de paper amb reforç metàl·lic "KNAUF" de 52 mm d'amplada, segons UNE-EN 14353; factor de residu 0.044

## Recursos

**mt12pfk020b** m Canal 48/30 "KNAUF" d'acer galvanitzat, segons UNE-EN 14195
Dades tècniques: Cost energètic 77.385 MJ; Emissió de CO2 2.373 kg; Codi LER 17 04 05; Massa de l'element 0.58 kg; Volum 0.000276 m3
Residus:
- embalatge: re170203 Plàstic. (component de residu); rendiment 0.005 kg; Codi LER 17 02 03; Massa de l'element 1 kg; Volum 0.001667 m3

**mt12pfk010b** m Muntant 48/35 "KNAUF" d'acer galvanitzat, segons UNE-EN 14195
Dades tècniques: Cost energètic 77.409 MJ; Emissió de CO2 2.374 kg; Codi LER 17 04 05; Massa de l'element 0.58 kg; Volum 0.000276 m3
Residus:
- embalatge: re170203 Plàstic; rendiment 0.005 kg

**mt12pck020b** m Banda acústica de dilatació
Dades tècniques: Cost energètic 1.712 MJ; Emissió de CO2 0.083 kg; Codi LER 17 06 04; Massa de l'element 0.0112 kg; Volum 0.000019 m3
Residus:
- embalatge: re170203 Plàstic; rendiment 0.001 kg

**mt12ppk010eb** m² Placa de guix laminat DF / UNE-EN 520 - 1200 / longitud / 15 / amb les vores longitudinals afinades
Dades tècniques: Cost energètic 44.668 MJ; Emissió de CO2 2.179 kg; Codi LER 17 08 02; Massa de l'element 12 kg; Volum 0.012 m3
Residus:
- embalatge: re170203 Plàstic; rendiment 0.004 kg

**mt12ptk010cc** U Cargol autoperforant TN "KNAUF" 3,5x25
Dades tècniques: Cost energètic 0.015 MJ; Emissió de CO2 0.002 kg; Codi LER 17 04 05; Massa de l'element 0.0015 kg
Residus:
- embalatge: re150101 Envasos de paper i cartró. (component de residu); rendiment 0.001 kg; Codi LER 15 01 01; Massa de l'element 1 kg; Volum 0.001333 m3

**mt12pik010f** kg Pasta de segellament Jointfiller F-1 GLS "KNAUF"
Dades tècniques: Cost energètic 12.798 MJ; Emissió de CO2 0.436 kg; Codi LER 17 08 02; Massa de l'element 1 kg; Volum 0.001 m3
Residus:
- embalatge: re170203 Plàstic; rendiment 0.02 kg

**mt12pck010a** m Cinta microperforada de paper "KNAUF" de 50 mm d'amplada, segons UNE-EN 13963
Dades tècniques: Cost energètic 0.004 MJ; Emissió de CO2 0.006 kg; Codi LER 20 01 01; Massa de l'element 0.0067 kg; Volum 0.000009 m3

**mt12pck010d** m Cinta de paper amb reforç metàl·lic "KNAUF" de 52 mm d'amplada, segons UNE-EN 14353
Dades tècniques: Cost energètic 4.511 MJ; Emissió de CO2 0.348 kg; Codi LER 20 01 01; Massa de l'element 0.06 kg; Volum 0.00008 m3
