# Extradossat autoportant de plaques de guix laminat, antiradiacions. Sistema "KNAUF"

- Propietat de l'arxiu: CYPE Ingenieros S.A.
- Format: FIEBDC-3/2016
- Programa: Generador de preus de la construcció. CYPE Ingenieros, S.A.
- Data: 11/03/2024
- Divisa: EUR
- Costos indirectes: 3 %
- IVA: 21 %

## R Revestiments i extradossats

### RR Extradossats

#### RRY De plaques de guix laminat

**RRY016** m² Extradossat autoportant de plaques de guix laminat, antiradiacions. Sistema "KNAUF".
Extradossat autoportant travat, sistema K151.es "KNAUF", de 39,5 mm de gruix total, amb nivell de qualitat de l'acabat Q2, format per placa de guix laminat tipus antiradiacions RX de 12,5 mm d'espessor, cargolada directament a una estructura autoportant d'acer galvanitzat, amb cinta de plom autoadhesiva, formada per perfils horitzontals de 30x30, sòlidament fixats al sòl i al sostre i mestres verticals de 60x27 mm i 0,6 mm d'espessor amb una modulació de 625 mm, fixades al parament vertical. Inclús banda desolidaritzadora; fixacions per a l'ancoratge dels perfils metàl·lics; cargols per a la fixació de les plaques; cinta de paper amb reforç metàl·lic "KNAUF" i pasta de segellament Uniflott GLS "KNAUF".
Criteri de valoració econòmica: El preu inclou la resolució de trobades i punts singulars, però no inclou l'aïllament a col·locar entre les plaques i el parament.
Inclou: Replanteig i traçat en el forjat inferior i en el superior dels perfils. Col·locació d'elements horitzontals sòlidament fixats al terra. Col·locació d'elements horitzontals sòlidament fixats al sostre. Col·locació de les mestres, travant-les amb ancoratges directes. Col·locació de cinta de plom autoadhesiva. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12pfk012a | m | Perfil U 30/30 de xapa d'acer galvanitzat, "KNAUF", espessor 0,55 mm. (material) | 1.22 | 1.18 | 1.440 |
| mt12pfk011a | m | Mestra 60/27 "KNAUF", de xapa d'acer galvanitzat. (material) | 1.75 | 1.71 | 2.993 |
| mt12ark020a | m | Cinta de plom autoadhesiva antiradiacions RX "KNAUF", de 50 mm d'amplada i 1 mm de gruix. (material) | 2.7 | 6.53 | 17.631 |
| mt12ark010a | m² | Placa antiradiacions RX 12,5+0,5 mm "KNAUF" formada per una placa de guix laminat DF / UNE-EN 520 - 625 / 2600 / 12,5, tallafoc, revestida per una de les seves cares amb una làmina de cartró i una altra de plom de 0,5 mm, segons UNE-EN 14190; Euroclasse A2-s1, d0 de reacció al foc, segons UNE-EN 13501-1. (material) | 1.05 | 77.39 | 81.260 |
| mt12ptk010ba | U | Cargol LB "KNAUF" 3,5x9,5. (material) | 1.4 | 0.01 | 0.014 |
| mt12pek020ta | U | Ancoratge directe de 125 mm, per a mestra 60/27, "KNAUF". (material) | 1.5 | 0.42 | 0.630 |
| mt12ptk010cc | U | Cargol autoperforant TN "KNAUF" 3,5x25. (material) | 12.25 | 0.01 | 0.123 |
| mt12ptk010ce | U | Cargol autoperforant TN "KNAUF" 3,5x35. (material) | 14.875 | 0.01 | 0.149 |
| mt12psg220 | U | Fixació composta per tac i cargol 5x27. (material) | 2.5 | 0.06 | 0.150 |
| mt12pik020n | kg | Pasta de segellament Uniflott GLS "KNAUF", d'enduriment normal (45 minuts), rang de temperatura de treball de 10 a 30°C, per a aplicació manual sense cinta de segellament, segons UNE-EN 13963. (material) | 0.606 | 0.22 | 0.133 |
| mt12pck010d | m | Cinta de paper amb reforç metàl·lic "KNAUF" de 52 mm d'amplada, segons UNE-EN 14353. (material) | 0.15 | 0.42 | 0.063 |
| mo053 | h | Oficial 1ª muntador de prefabricats interiors. (mà d'obra) | 0.474 | 29.34 | 13.907 |
| mo100 | h | Ajudant muntador de prefabricats interiors. (mà d'obra) | 0.474 | 25.28 | 11.983 |
| % | % | Costos directes complementaris | 2 % | 130.476 | 2.610 |
|  |  | Costos directes |  |  | 133.086 |

Residus:
- col·locació: mt12pfk012a Perfil U 30/30 de xapa d'acer galvanitzat, "KNAUF", espessor 0,55 mm; factor de residu 0.0188
- col·locació: mt12pfk011a Mestra 60/27 "KNAUF", de xapa d'acer galvanitzat; factor de residu 0.0171714
- col·locació: mt12ark020a Cinta de plom autoadhesiva antiradiacions RX "KNAUF", de 50 mm d'amplada i 1 mm de gruix; factor de residu 0.048
- col·locació: mt12ark010a; factor de residu 0.0045
- col·locació: mt12ptk010ba Cargol LB "KNAUF" 3,5x9,5; factor de residu 0.00555556
- col·locació: mt12pek020ta Ancoratge directe de 125 mm, per a mestra 60/27, "KNAUF"; factor de residu 0.02
- col·locació: mt12ptk010cc Cargol autoperforant TN "KNAUF" 3,5x25; factor de residu 0.00533333
- col·locació: mt12ptk010ce Cargol autoperforant TN "KNAUF" 3,5x35; factor de residu 0.00526316
- col·locació: mt12pik020n; factor de residu 0.03
- col·locació: mt12pck010d Cinta de paper amb reforç metàl·lic "KNAUF" de 52 mm d'amplada, segons UNE-EN 14353; factor de residu 0.044

## Recursos

**mt12pfk012a** m Perfil U 30/30 de xapa d'acer galvanitzat, "KNAUF", espessor 0,55 mm
Dades tècniques: Cost energètic 52.191 MJ; Emissió de CO2 1.604 kg; Codi LER 17 04 05; Massa de l'element 0.39 kg; Volum 0.000186 m3
Residus:
- embalatge: re170203 Plàstic. (component de residu); rendiment 0.005 kg; Codi LER 17 02 03; Massa de l'element 1 kg; Volum 0.001667 m3

**mt12pfk011a** m Mestra 60/27 "KNAUF", de xapa d'acer galvanitzat
Dades tècniques: Cost energètic 74.764 MJ; Emissió de CO2 2.294 kg; Codi LER 17 04 05; Massa de l'element 0.56 kg; Volum 0.000267 m3
Residus:
- embalatge: re170203 Plàstic; rendiment 0.005 kg

**mt12ark020a** m Cinta de plom autoadhesiva antiradiacions RX "KNAUF", de 50 mm d'amplada i 1 mm de gruix
Dades tècniques: Cost energètic 60.897 MJ; Emissió de CO2 0.847 kg; Codi LER 17 04 03; Massa de l'element 0.565 kg; Volum 0.000377 m3
Residus:
- embalatge: re170203 Plàstic; rendiment 0.001 kg

**mt12ark010a** m² Placa antiradiacions RX 12,5+0,5 mm "KNAUF" formada per una placa de guix laminat DF / UNE-EN 520 - 625 / 2600 / 12,5
Dades tècniques: Cost energètic 1060.645 MJ; Emissió de CO2 16.176 kg; Codi LER 17 08 02; Massa de l'element 16 kg; Volum 0.016 m3
Residus:
- embalatge: re170203 Plàstic; rendiment 0.015 kg

**mt12ptk010ba** U Cargol LB "KNAUF" 3,5x9,5
Dades tècniques: Cost energètic 0.009 MJ; Emissió de CO2 0.001 kg; Codi LER 17 04 05; Massa de l'element 0.0009 kg
Residus:
- embalatge: re150101 Envasos de paper i cartró. (component de residu); rendiment 0.001 kg; Codi LER 15 01 01; Massa de l'element 1 kg; Volum 0.001333 m3

**mt12pek020ta** U Ancoratge directe de 125 mm, per a mestra 60/27, "KNAUF"
Dades tècniques: Cost energètic 4.732 MJ; Emissió de CO2 0.240 kg; Codi LER 17 04 05; Massa de l'element 0.235 kg; Volum 0.000112 m3
Residus:
- embalatge: re170203 Plàstic; rendiment 0.025 kg

**mt12ptk010cc** U Cargol autoperforant TN "KNAUF" 3,5x25
Dades tècniques: Cost energètic 0.015 MJ; Emissió de CO2 0.002 kg; Codi LER 17 04 05; Massa de l'element 0.0015 kg
Residus:
- embalatge: re150101 Envasos de paper i cartró; rendiment 0.001 kg

**mt12ptk010ce** U Cargol autoperforant TN "KNAUF" 3,5x35
Dades tècniques: Cost energètic 0.019 MJ; Emissió de CO2 0.002 kg; Codi LER 17 04 05; Massa de l'element 0.0019 kg
Residus:
- embalatge: re150101 Envasos de paper i cartró; rendiment 0.001 kg

**mt12pik020n** kg Pasta de segellament Uniflott GLS "KNAUF"
Dades tècniques: Cost energètic 12.798 MJ; Emissió de CO2 0.436 kg; Codi LER 17 08 02; Massa de l'element 1 kg; Volum 0.001 m3
Residus:
- embalatge: re170203 Plàstic; rendiment 0.02 kg

**mt12pck010d** m Cinta de paper amb reforç metàl·lic "KNAUF" de 52 mm d'amplada, segons UNE-EN 14353
Dades tècniques: Cost energètic 4.511 MJ; Emissió de CO2 0.348 kg; Codi LER 20 01 01; Massa de l'element 0.06 kg; Volum 0.00008 m3
